# Freie Waldorfschule Erfurt, Mittelstufenhaus
Angebotsaufforderung (GAEB 90, DA83)
Vergabenummer: L01-ROH
DV-Nummer: L01-ROH
Währung: EUR
Auftraggeber: Schule Freie Waldorfschule Erfurt e.V.

## Zusätzlicher Text
L E I S T U N G S V E R Z E I C H N I S

Maßnahme  Neubau Mittelstufenhaus
  Freie Waldorfschule Erfurt
  Dorstbornstraße 5
  99094 Erfurt-Bischleben

Angebot für  Los 01 Rohbauarbeiten

Bieter
  Firmenstempel

 _______________________________________________________________________
__

 Auftraggeber  Freie Waldorfschule Erfurt
  Dorstbornstraße 5
  99094 Erfurt - Bischleben

## Zusätzlicher Text
LEISTUNGSBESCHREIBUNG LOS 01 Rohbauarbeiten

Das nachfolgende Leistungsverzeichnis beinhaltet die
Ausschreibung der Gründungsarbeiten, die Verlegung der
Grundleitung unter dem Gebäude einschl. eines
Anschlussschachts, sowie die Erdungsanlage und die
Baustelleneinrichtung.

- Leistungen der allgemeinen Baustelleneinrichtung
- Leistungen der eigenen Baustelleneinrichtung
(einzurechnende Nebenleistung)
- Erdaushub für die Gründungsarbeiten, tlw. mit
Entsorgung der Aushubmaterialien
- Einbau einer Tragschicht mit Frostschutzqualität
unter der Bodenplatte
- Tiefergründung unter den Streifenfundamenten
- Stb-Streifenfundamente
- Stb-Bodenplatte
- Betonsockel unter den Holzrahmenelementen
- Abdichtung der Fundamente und Bodenplatte
- Hinterfüllung der Gründungsbauteile
- Leerrohrsystem für Hausanschlüsse

Folgende Planunterlagen werden dem
Leistungsverzeichnis als Kalkulationsgrundlage
ausschließlich in digitaler Form beigefügt:

Pläne:

E1  Technische Erschließung - 18.07.2026  M 1:50
E2  Technische Erschließung - EG - 18.07.2026  M
1:100

G1.1  Gründung - 18.07.2026  M 1:50
G 1  Grundriss EG 18.07.2026  M 1:50

L-1  Lageplan_Neubau Mittelstufenhaus - 25.06.2026
M 1:1000
L-2.2  Lageplan MSH mit Baustelleneinrichtung -
25.06.2026  M 1: 400
L-4.1  Technische Erschließung  - 25.06.2026  M
1:250
L-4.2  Technische Erschließung Schulgelände -
25.06.2026  M 1:250
L-BF  Lageplan MSH Baumfällungen  - 28.04.2026  M
1:250
LT-2  Schnittstellen der Planung -  M 1:250

SL2D1  Längsschnitt zw. D u.E_Detail - 18.07.2026
M 1:20
SL2  Längsschnitt zwischen Achse A und E  -
18.07.2026  M 1:75, 1:20
SQ1.1  Schnitt bei Achse 2 - 18.07.2026  M 1:50
SQ1  Schnitt bei Achse 2: Übersicht - 18.07.2026
M 1:50

WP-2  Wärmepumpe Fundamentplan - 25.06.2026  M
1:200

Anlagen

G25-149 Geotechnischer Bericht vom 23.09.2025
(Baugrundgutachten)
G25-149-S Nachtrag zum geotechnischen Bericht /
Abschnitt 8: Altlasten / Abfall vom 08.10.2025

## Zusätzlicher Text
1. ANGABEN ZUR BAUSTELLE

1.1. LAGE DER BAUSTELLE UND DEREN UMGEBUNG, VERKEHRS-
UND ZUFAHRTSBEDINGUNGEN

Adresse Bauort:
Freie Waldorfschule Erfurt e.V
Dorstbornstraße 5
99094 Erfurt

Die Baustelle liegt in Bischleben, einem Ortsteil der
Landeshauptstadt Erfurt, ca. 6 km südwestlich des
Stadtzentrums. Die Zufahrt zum Baugelände erfolgt über
die nördlich gelegene Straße "Zum Kalkhügel". Das
Schulgelände verfügt auf der Straße "Zum Kalkhügel"
über drei Zufahrten. Eine der Zufahrten dient
ausschließlich der Andienung der Baustelle. Diese
Zufahrt ist über ein zweiflügliges Tor gesichert.

Das Baufeld ist direkt mit Fahrzeugen zu erreichen, es
besteht jedoch für LKW keine Wendemöglichkeit, es muss
rückwärts wieder rausgefahren werden. Außerdem ist zu
beachten, dass sowohl die Einfahrt zurStraße "Zum
Kalkhügel" und insbesondere die Einfahrt in das
Schulgelände rechtwinklig von relativ schmalenStraßen
erfolgt. Eine Zufahrt somit mit sehr langen Fahrzeugen
nicht möglich ist.

Der Baustellenbereich ist durch Bauzäune vom
Schulgelände abzutrennen. Teilweise sind bereits
Bauzäune vorhanden. Diese trennen bereits einen
Teilbereich der zukünftigen BE-Fläche vom Schulgelände
ab.

Der Zugang zum benachbarten Holzkontor ist nicht
eingefriedet. Das Baufeld wird auch während der
Bauarbeiten zu den gewerblichen Nachbarn nicht durch
Bauzaun abgegrenzt.

Das neu zu errichtende Mittelstufenhaus wird als
freistehendes Gebäude nördlich des Unterstufenhauses
angeordnet. Zukünftig soll an dieses Mittelstufenhaus
die neue Sporthalle anschließen.

Das Baufeld ist im Grunde eben mit geringfügigen
Erhebungen im Bereich der bereits gefällten Bäume. Zu
angrenzenden Bereichen (Holzkontor) sind Böschungen
vorhanden. Auf dem Baufeld stand früher eine
Freilufttraghalle. Daher ist die Fläche mit Schotter
belegt. Der Bereich der künftigen BE ist teilweise mit
Beton-Straßenplatten belegt.

1.2. BESONDERE VORGABEN FÜR DIE ENTSORGUNG VON ABFALL
UND ABWASSER, BAUSTELLENREINIGUNG

Baubegleitend sind anfallender Bauschutt, Sondermüll
und Abfälle besonderer Deponierung täglich restlos,
ohne besondere Aufforderung und auf Kosten des
Auftragnehmers zu beseitigen. Sollte die Beräumung
durch den Auftragnehmer nicht im gewünschten Umfang
erfolgen und wird einer besonderen Aufforderung nicht
Folge geleistet, ist der Auftraggeber berechtigt,
Dritte mit der Beräumung und Herstellung von Ordnung
und Sauberkeit auf Kosten des Auftragnehmers zu
beauftragen.

1.3. BAUGRUND, ALTLASTEN, ARCHÄOLOGIE UND DENKMALSCHUTZ

Vor Beginn der Aushubarbeiten sind Wurzelstöcke zu
roden.

Für das Baufeld wurden ein geotechnischer Bericht
erstellt. Dieser ist einschließlich einem Nachtrag als
Anlage zum LV beigefügt.

Der Baugrund besteht bis in eine Tiefe von 1,1 ... 1,6
m aus Auffüllung. Diese Auffüllung stellt sich als
gemischtkörniger Erdstoff (tonig....kiesig) dar, der
aber Fremdbestandteile (Ziegelbruch-, Kalk- und
Ascheanteile) aufweist. Darunter ist Lösslehm
anzutreffen, der leicht-mittelplastisch, steif,
mitteldicht-dicht, tragfähig, aber frost- und
wasserempfindlich ist. Ab ca. 4,5 m wurde Muschelkalk
angetroffen, der aber für diese Baumaßnahme nicht
relevant ist.

In Teilbereichen ist Schotter der ehemaligen
Aufstellfläche einer Traglufthalle vorhanden.

Innerhalb der Aufschüttung  können sich Bauwerke und
bauliche Anlagen befinden. Die Schicht "Auffüllung"
ist nicht tragfähig und wird unter den
Streifenfundamenten gegen ein tragfähiges
Austauschpolster mit Frostschutzqualität ausgetauscht.

Das Aushubmaterial ist nicht gefährlich aber
schadstoffbelastet. Im Eluat wurde elektrische
Leitfähigkeit und Sulfat festgestellt, welche die
B;-F0-Grenzwerte überschreiten.

Mit Oberflächen- und Fließgewässern ist nicht zu
rechnen. Mit Stau- und Schichtenwasser muss bei der
Herstellung der Tiefergründung und bei der Herstellung
der nichtöffentlichen Erschließung gerechnet werden.
Stauwasser ist abzupumpen.

Beim Aushub ist zu beachten, dass die unterhalb der
Auffüllung anzutreffende Bodenschicht sehr feuchte-
und frostempfindlich ist. Der Aushub muss daher mit
geeignetem Gerät, vor Kopf und unter Beachtung der
jeweiligen Witterung erfolgen. Mit zeitlichen
Unterbrechungen ist daher zu rechnen. Die
Bauausführung muss zügig erfolgen um eine Durchnässung
des Baugrundes zu vermeiden.

Abwässer sind fachgerecht zu entsorgen, Entsorgung im
Baugelände u.dgl. ist verboten.

1.4 ANSCHLÜSSE FÜR WASSER, ENERGIE UND ABWASSER

Das Herstellen, Vorhalten und Beräumen der Baustrom-
und Bauwasseranschlüsse erfolgt durch den AN Los 01
Rohbauarbeiten. Ein Abwasseranschluss wird nicht
errichtet.

1.5. MASSNAHMEN GEMÄSS BAUSTELLENVERORDNUNG

Es wird einen SIGEKO geben.
Durch den SiGeKo wird eine Baustellenordnung übergeben.
Für den Arbeitsschutz ist durch den AN bei Baubeginn
eine verantwortliche Person
(Arbeitsschutzbeauftragter) zu benennen.

Im Gebäude und auf der Baustelle herrscht Rauchverbot.
Das Konsumieren
von Alkohol und/ oder Drogen ist ebenfalls untersagt.

Die erforderlichen Fahr- und Bewegungsflächen für die
Feuerwehr sind jederzeit freizuhalten.

Eine Gefährdungs- und Belastungsanalyse für die
durchzuführenden Arbeiten ist im Auftragsfall zu
erstellen und dem SiGeKo rechtzeitig vor Beginn der
Arbeiten unaufgefordert vorzulegen. Die Kosten hierfür
werden nicht gesondert vergütet und sind in die
Einheitspreise einzurechnen.

1.6 ARBEITEN ANDERER UNTERNEHMER AUF DER BAUSTELLE

Der AN Rohbau kann seine Arbeiten nicht hintereinander
erbringen. Das Abdichten der Bodenplatte wird erst
kurz vor dem Estricheinbau erfolgen um die Bahn nicht
zu beschädigen.

## Zusätzlicher Text
2.  ANGABEN ZUR AUSFÜHRUNG

Die Leistungspositionen beinhalten, soweit nicht
anders beschrieben, das Liefern, den Transport bis zur
Einbaustelle und das fachgerechte Montieren bzw.
Einbauen der Materialien.

Alle Maße sind vor der Ausführung am Bau zu überprüfen.
Die in der Leistungsbeschreibung angegebenen Maße und
Mengen sind Richtmaße und müssen vor
Produktions- bzw. Baubeginn vor Ort abgenommen und
kontrolliert werden

2.1.  ARBEITSABLAUF (ARBEITSABSCHNITTE,
ARBEITSUNTERBRECHUNGEN UND -BESCHRÄNKUNGEN)

Grundsätzlich sind Baugruben- und Grabensohlen vom
Baugrundgutachter abzunehmen. Der AN hat rechtzeitig
anzuzeigen, wann der Baugrund zur Abnahme freiliegt.

Der AN hat innerhalb von 3 AT nach Auftragserteilung
den Bauzeitenplan zu prüfen und einen Feinterminplan
mit Kapazitätsuntersetzung aufzustellen. Der AN hat
diesen Feinterminplan koordinierend mit dem AG und der
örtllichen Bauüberwachung abzustimmen. Der abgestimmte
Feinterminplan wird Vertragsbestandteil.

2.2 BAUSTELLENEINRICHTUNG

Der AN erbringt Leistungen der Baustelleneinrichtung
für alle am Bau beteiligten Firmen. Diese Leistungen
sind in Einzelpositionen im LV ausgeschrieben.

Alle weitere für die Leistungserbringung des AN
erforderliche Baustelleneinrichtung ist
Leistungsbestandteil und in die Einheitspreise
einzurechnen.

Dem AN werden Hauptachsen und ein Höhenbezugspunkt
durch einen Vermesser vorgegeben. Alle weiteren
Einmessarbeiten sind Leistungsbestandteil und
einzurechnen.

Dem AN werden Lagerflächen auf dem Baugelände zur
Verfügung gestellt. Hierzu zählen auch
verschlussfähige Lagerräume in begrenztem Umfang. Der
AN hat die Stellung seiner Baustelleneinrichtung mit
dem AG / örtlichen Bauleitung abzusprechen.

Wasseranschlüsse:
Durch den Bauherrn wird das Herrichten eines
Bauwasseranschlusses durch den Rohbauer veranlasst.

Stromanschlüsse:
Durch den Bauherrn wird das Herrichten eines
Baustromanschlusses durch den AN Rohbau veranlasst.

Bautoiletten:
Durch den Bauherrn wird das Stellen eines mobilen WCs
mit Wassertank veranlasst. Das Stellen erfolgt durch
den AN Rohbau.

2.3 VERKEHRSSICHERUNG

Der Auftragnehmer ist mit der Verkehrssicherung der
Baustelle beauftragt. Im diesen Rahmen gehört dazu
auch die laufende Kontrolle der
Sicherungseinrichtungen. Die zeitlichen Abstände der
Kontrollen richten sich nach den örtlichen
Gegebenheiten. Besonderes Augenmerk ist auf die
Verkehrssicherung auf Grund des angrenzenden
Schulgeländes zu richten.

2.4 ENTSORGUNG VON BÖDEN, STOFFEN UND BAUTEILEN

Die durch die im Leistungsverzeichnis aufgeführten
Arbeiten anfallenden Stoffe und Bauteile werden
Eigentum des AN, sind nach Arten zu trennen, in
Behältern des AN zu sammeln/ auf LKW zu laden und
ordnungsgemäß auf einer vom AN zu wählende
Verwertungs-, Deponie- oder Recyclinganlage zu
entsorgen. Transport und Entsorgung des
Aushubmaterials entsprechend LV-Positionen. Der
Nachweis der geordneten Entsorgung ist vom AN
unmittelbar zu erbringen.

Die Entsorgung sämtlicher von der Baustelle entfernter
Abfälle ist mittels Wiegescheine, Übernahme bzw.
Begleitscheinen nachzuweisen. Im Falle gefährlicher
Abfälle sind zusätzlich Entsorgungsnachweise
vorzulegen. Nach Abschluss der Baumaßnahme ist dem AG
eine vollständige Dokumentation zu übergeben.

Eine Abnahme oder ein Anerkenntnis der Leistungen des
Auftragnehmers ohne die Vorlage der erforderlichen
Entsorgungsnachweise erfolgt nicht, die Leistung gilt
als nicht vollständig erbracht. Ebenso ist die
Auftraggeberin zur Zurückbehaltung von Zahlungen
berechtigt, wenn nicht alle Entsorgungsnachweise
vorgelegt werden.

Insbesondere für die auszuhebenden Erdstoffe gilt: Dem
Auftragnehmer obliegt die Erfüllung der Pflichten
eines Abfallerzeugers/-besitzers, insbesondere die
Pflicht, nur zugelassene und geeignete
Entsorgungsunternehmen und/oder Anlagen auszuwählen
und die erforderlichen Entsorgungsnachweise zu führen.
Diese hat der Auftragnehmer dem Auftraggeber
unverzüglich in Kopie zu übergeben. Der Auftragnehmer
hat alle Auflagen und Bedingungen, die im Rahmen des
Entsorgungsverfahrens von den Behörden gemacht werden,
eigenverantwortlich zu erfüllen und den Auftraggeber
darüber unverzüglich zu informieren.

2.5 FACHBAULEITER

Der AN hat spätestens bis zur Anlaufberatung einen
Fachbauleiter schriftlich zu benennen, der als
Entscheidungsbefugter eingesetzt wird. Dieser hat,
wenn Arbeiten des AN ausgeführt werden, vor Ort
anwesend und der deutschen Sprache mächtig zu sein. Er
hat in die unmittelbar auszuführenden Arbeiten
einzuweisen und alle erforderlichen Belehrungen zum
Arbeitsschutz nachweislich vor Beginn der Arbeiten
durchzuführen. Der AN ist verpflichtet, Tagesberichte
zu führen, die wöchentlich der örtlichen
Bauüberwachung vorgelegt werden. Weiterhin ist der AN
verpflichtet, der Bauleitung zu den wöchentlich
stattfindenden Bauberatungen die Kapazitäts- und
Einsatzplanung seiner Arbeitskräfte zur Koordinierung
der Bauleistung zu übergeben.

2.6 BAUBERATUNGEN

Zur fachlichen und terminlichen Koordinierung aller am
Bau Beteiligten werden wöchentlich bzw. nach
Festlegung durch den AG Bauberatungen durchgeführt.
Der AN hat durch seinen Fachbauleiter oder einen
kompetenten Vertreter regelmäßig an diesen Terminen
teilzunehmen. Die Teilnahme an den Bauberatungen wird
dokumentiert. Sollten sich durch eventuelle
unentschuldigte Nichtteilnahme des AN an den
Bauberatungen Umstände zum Nachteil des AG ergeben,
sind die daraus entstehenden Kosten durch den AN zu
tragen.

2.7 AUSFÜHRUNGSUNTERLAGEN

Dem AN überlassene Planunterlagen sind vor der
Ausführung hinsichtlich Maßen und Detailangaben durch
den AN zu prüfen. Auftretende Unstimmigkeiten oder
Bedenken sind dem AG unverzüglich mitzuteilen.

2.8 UNTERLAGEN ZUR ABNAHME

Nach Fertigstellung seiner Leistung hat der AN die im
LV unter der Position "Dokumentation" aufgeführten
Unterlagen zu übergeben. Die Dokumentation muss zur
Abnahme vorliegen.

2.9. SONSTIGE ANGABEN ZUR BAUAUSFÜHRUNG

Es ist nicht gestattet ohne Genehmigung durch den
Bauherren, eigene Firmenschilder und sonstige Werbung
anzubringen.

Der Auftragnehmer hat später nicht mehr sichtbare
wichtige Detailpunkte fotografisch zu dokumentieren.
Vor
der Ausführung von Folgearbeiten, die vorangehende
Leistungen verdecken, ist die Bauüberwachung
rechtzeitig zu informieren. Diese Informationen haben
zur jeweils vorangehenden Bauberatung zu erfolgen

Der Auftragnehmer hat dafür Sorge zu tragen, dass
während der Ausführung seiner Leistungen immer
mindestens ein fließend Deutsch sprechender
Mitarbeiter seiner Firma auf der Baustelle anwesend
ist.

Zu den auf der Baustelle vorzuhaltenden
Ausführungsunterlagen zählt neben den
Ausführungsplänen auch eine Ausfertigung der
Leistungsbeschreibung.

Soweit in der Leistungsbeschreibung auf Technische
Spezifikationen, z. B. nationale Normen, mit denen
Europäische Normen umgesetzt werden, europäische
technische Zulassungen, gemeinsame technische
Spezifikationen, internationale Normen, Bezug genommen
wird, werden auch ohne den ausdrücklichen Zusatz:
"oder gleichwertig", immer gleichwertige Technische
Spezifikationen in Bezug genommen.

Die vom Auftragnehmer verwendeten
Ausführungsunterlagen müssen den Freigabevermerk des
Auftraggebers oder des Architekten tragen. Durch
Übergabe neuer Unterlagen ungültig gewordene
Unterlagen sind vom Auftragnehmer entsprechend zu
kennzeichnen und aufzubewahren. Nicht freigegebene
Unterlagen dürfen nicht verwendet werden.

2.10. BAUTAGEBUCH

Vom AN ist täglich auf dafür geeigneten Formblättern
ein Bautagebuch zu führen und der Bauleitung
wöchentlich zur Prüfung zu übergeben. Diese
Arbeitsberichte sollen Stand und Fortschritt der
Arbeiten sowie alle bemerkenswerten Ereignisse des
Bauablaufes lückenlos festhalten. Es dient als
Grundlage für alle Meldungen und Berichte, die über
die Bauausführung zu erstatten sind und bildet nach
Abschluss der Bauarbeiten einen wichtigen Bestandteil
der Bauakten Insbesondere sind in diesen
Arbeitsberichten einzutragen:
die erbrachte Leistung der AN und die Zahl der
eingesetzten Facharbeiter, Lehrlinge etc.,
außergewöhnliche Ereignisse (Unfälle, Behinderungen
etc.)

2.11 SCHUTZ VORHANDENEN BEWUCHS UND NACHBARBEBAUUNG

Die im Baugelände befindlichen Bäume stehen außerhalb
des geplanten Gebäudes und behindern die hier
ausgeschriebenen Leistungen nicht. Der Bestand ist
geschützt, eine Beschädigung ist zu vermeiden.

Angrenzend an das Baugelände befinden sich gewerblich
genutzte Flächen (Holzkontor, DEWAG o.Ä. Eine
Einfriedung existiert nicht und ist auch nicht
geplant. Durch die Baumaßnahmen darf zu keiner Zeit
eine Beschädigung oder Beeinträchtigung der Nachbarn
/Nachbarbebauung entstehen.

## Zusätzlicher Text
3. ZUSÄTZLICHE TECHNISCHE VERTRAGSBEDINGUNGEN -
ERDARBEITEN

Das auf der Baustelle anfallende und nicht zur
Verfüllung geeignete Aushubmaterial ist vom
Auftragnehmer auf eine geeignete Deponie seiner Wahl
abzutransportieren, sofern im Leistungsverzeichnis
nichts anderes angegeben ist.

Die nach ATV DIN 18299 Abschnitt 4.1.11 durch den
Auftragnehmer zu beseitigenden Verunreinigungen
beziehen sich auch auf die Verunreinigung der
öffentlichen Verkehrswege durch Fahrzeuge und
Maschinen des Auftragnehmers oder seiner
Subunternehmer. Solche Verunreinigungen sind durch
geeignete Maßnahmen möglichst zu vermeiden. Trotzdem
auftretende Verunreinigungen sind so rechtzeitig zu
beseitigen, dass durch sie keine Gefährdung des
öffentlichen Verkehrs bzw. Belästigung der Nachbarn
entstehen kann.

Ein Aufweichen der geplanten Gründungssohle, auch
durch Niederschläge, ist unbedingt zu vermeiden.

Hat der Auftragnehmer die Lockerung des Bodens im
Bereich der Gründungssohle zu vertreten, besteht für
ihn kein Anspruch auf Vergütung für das
Wiederherstellen der ursprünglichen Lagerungsdichte.

Bei feuchten bindigen Böden darf das Planum der
Streifenfundamentsohle nicht nachträglich verdichtet
werden, um ein Aufweichen zu vermeiden.

Werden vorhandene Leitungen beschädigt, hat der
Auftragnehmer sofort das zuständige
Versorgungsunternehmen sowie die Bauleitung des
Auftraggebers zu verständigen.

Der Auftragnehmer ist verpflichtet, vor Verfüllung von
Bauwerken zu prüfen, ob der zu verfüllende Raum frei
von Bauschutt, Müll u. dgl. ist. Trifft das nicht zu,
ist der Auftraggeber unverzüglich zu verständigen.

Rohrgrabenverfüllung

Für Rohrleitungen ist ohne besondere Vergütung die
Oberfläche der Sohle von Abtrag und Auffüllung mit
folgenden max. zulässigen Abmaßen herzustellen:
Rohplanum +/- 5,0 cm, Feinplanum +/- 2,5 cm. Unter den
Rohrleitungen ist das Feinplanum so genau
herzustellen, dass das geforderte Gefälle der
Leitungen erreicht wird.

Rohrendungen sind während der Bauzeit gegen das
Eindringen von Erde und Fremdkörpern zu sichern.

Angaben zur Abrechnung

Bei einer Abrechnung nach örtlichem Aufmaß werden nur
die technisch erforderlichen und technologisch
möglichen Maße maximal anerkannt. Mehrleistungen
einschließlich der Folgeleistungen gehen zu Lasten des
schuldhaft handelnden Verursachers.

Durch Verschulden des Auftragnehmers zu viel
abgefahrene oder ausgehobene Aushubmassen sind durch
gleichwertige Massen zu ersetzen. Eine Vergütung dafür
erfolgt nicht.

Werden verschiedene Bodenklassen in einer
Leistungsposition ohne Angabe der Mengenverhältnisse
der Bodenklassen zueinander ausgeschrieben, kann bei
Angebotsabgabe ein der Kalkulation zugrunde liegendes
Verhältnis bekannt gegeben werden.

Durch unsachgemäßen Verbau, unzureichende Böschungen
oder durch Witterungseinflüsse, mit denen im
Allgemeinen zu rechnen ist, entstandene Mehrarbeiten
werden nicht vergütet.

## Zusätzlicher Text
4. ZUSÄTZLICHE TECHNISCHE VERTRAGSBEDINGUNGEN -
BETONARBEITEN

Angaben zu Stoffen und Bauteilen

Im Beton dürfen keine organischen Verunreinigungen
(Holz, Kohle u. dgl.) enthalten sein.

Dämmplatten aus Polystyrol-Hartschaum müssen zur
Vermeidung von Schwindfugen ausreichend abgelagert
sein. Die Bauleitung kann einen Nachweis über das
Herstellungsdatum verlangen.

Angaben zur Ausführung

Allgemeines

Es obliegt grundsätzlich dem Auftragnehmer, die
Reihenfolge der Herstellung der einzelnen Bauteile zu
bestimmen. Daraus resultierende, zusätzlich
technologisch bedingte Maßnahmen, wie
Schalungsausschnitte, Bewehrungsanschlüsse,
Abstellungen, gelten als Nebenleistungen.

Das Verlegen von Rohren, z.B. Leerrohre für
elektrische Leitungen, sanitäre Installationen, und
Einbauteilen, z.B. Einbautöpfe für Einbauleuchten und
spezielle Anker und Befestigungsunterteile soll
entweder unter Anwesenheit der betreffenden
Unternehmen erfolgen oder ist diesen zu gestatten. Auf
die entsprechende Fixierung ist zu achten.

Schalung

Das Aufbringen von Trennmitteln im Sprühverfahren nach
Einbringung der Bewehrung bedarf der Zustimmung der
Bauleitung; die Verarbeitungsrichtlinien des
Herstellers sind dazu vorzulegen.

Die Löcher der Schalungsabstandhalter sind nach dem
Ausschalen zu schließen.

Werden zur Herstellung von Aussparungen Schaumkörper
in die Schalung eingebaut, sind sie beim Ausschalen
restlos zu entfernen. Das Ausbrennen von Schalungen
für Aussparungen ist untersagt.

Bewehrung

Abstandhalter müssen dem DBV-Merkblatt Abstandhalter
entsprechen.

Die Bewehrung darf beim Betonieren nicht betreten
werden, geeignete Laufstege sind vorzusehen.

Die Angaben über die Überdeckung der Bewehrung sind
den Ausführungsplänen für die Bewehrung und den
Schalungszeichnungen zu entnehmen. Aus Gründen des
Brandschutzes oder der Gefahr der schnellen
Karbonatisierung des Betons können wesentlich höhere
Werte als die Mindestwerte nach DIN 1045 gefordert
sein.

Der Auftragnehmer vereinbart rechtzeitig die Termine
für vorgeschriebene Abnahmen mit der Baubehörde bzw.
dem Statiker oder Prüfingenieur. Die Bauleitung ist
darüber zu informieren.

Eine Ausfertigung des Abnahmeprotokolls der Bewehrung
ist dem Auftraggeber zu übergeben

Stahlbetonfertigteile

Für Stahlbetonfertigteile hat der Auftragnehmer ohne
besondere Aufforderung den Lieferschein nach DIN
1045-4 der Bauleitung vorzulegen.
Konstruktionszeichnungen sind auf Verlangen zu
liefern.

Werden statische Nachweise vom Auftragnehmer
gefordert, so umfasst die Leistung auch:
- Berücksichtigung der Anhängelasten
- Angabe der Verbindungsmittel
- Befestigungspunkte für provisorische Umwehrungen

Kennzeichnungen nach 1045-4 müssen im Montagezustand
lesbar sein.

Eine nachträgliche Ausbesserung von Fehlstellen ist
ohne vorherige Abstimmung mit der Bauleitung
untersagt.

Gründungen

Vor Einbringen des Betons bzw. von Sauberkeits- oder
kapillarbrechenden Schichten ist grundsätzlich die
Zustimmung der Bauleitung einzuholen.

Rohrleitungen dürfen durch Fundamente nicht belastet
werden. Aussparungen sind vorzunehmen.

Anschlussbögen für Grundleitungen in Bodenplatten sind
mit einer flexiblen Umhüllung zu versehen.

Transportbeton

Das Reinigen von Maschinen und Fahrzeugen für
Transportbeton darf nur an mit der Bauleitung
abgestimmten Stellen auf der Baustelle erfolgen. Die
daraus entstehenden Verunreinigungen sind im Anschluss
zu entfernen.

Angaben zur Abrechnung

Bei einer Abrechnung nach örtlichem Aufmaß werden nur
die technisch erforderlichen und technologisch
möglichen Maße maximal anerkannt. Mehrleistungen
einschließlich der Folgeleistungen gehen zu Lasten des
schuldhaft handelnden Verursachers.

## Zusätzlicher Text
5. ZUSÄTZLICH TECHNISCHE VERTRAGSBEDINGUNGEN -
ENTWÄSSERUNGSKANALARBEITEN

Angaben zur Ausführung

Allgemeines

Die nach ATV DIN 18299 Abschnitt 4.1.11 durch den
Auftragnehmer zu beseitigenden Verunreinigungen
beziehen sich auch auf die Verunreinigung der
öffentlichen Verkehrswege durch Fahrzeuge und
Maschinen des Auftragnehmers oder seiner
Subunternehmer. Solche Verunreinigungen sind durch
geeignete Maßnahmen möglichst zu vermeiden. Trotzdem
auftretende Verunreinigungen sind so rechtzeitig zu
beseitigen, dass durch sie keine Gefährdung des
öffentlichen Verkehrs entstehen kann.

Bereits vorhandene Absteckungen, Grenzsteine,
Festpunkte, Höhenmarken und dergleichen sind vor
Arbeitsbeginn vom Auftragnehmer zu sichern.

Das nach Abschnitt 8.5.2 DIN EN 1610 für
Verlegekorrekturen unzulässige "örtliche Herummurksen"
ist nicht nur für die in der Norm genannten Arbeiten,
sondern grundsätzlich unzulässig.

Rohrverlegearbeiten

Nach dem Herstellen der Grund- und Kanalleitungen hat,
soweit die örtlichen Vorschriften es bestimmen, eine
Abnahme durch die zuständige Behörde zu erfolgen.
Diese Abnahme ist vom Auftragnehmer rechtzeitig zu
beantragen. Ohne Genehmigung der Bauleitung darf kein
Bauteil verfüllt werden.

Rohrdurchgänge durch Fundamente und Wände sind äußerst
sorgfältig auszuführen; soweit möglich und
erforderlich, hat dies mit Spezial-Dichtmanschetten zu
erfolgen.

Zur späteren Verbindung vorgesehene Rohrenden und
-anschlüsse sind wasserdicht zu verschließen,
einzumessen und an der Grabenoberfläche zu markieren.

Für Rohrleitungen ist ohne besondere Vergütung die
Oberfläche der Sohle von Abtrag und Auffüllung mit
folgenden max. zulässigen Abmaßen herzustellen:
Rohplanum +/- 5,0 cm, Feinplanum +/- 2,5 cm. Unter den
Rohrleitungen ist das Feinplanum so genau
herzustellen, dass das geforderte Gefälle der
Leitungen erreicht wird.

Rohrendungen sind während der gesamten Bauzeit gegen
das Eindringen von Erde und Fremdkörpern zu sichern.

Verkehrssicherung

Behelfsmäßige Überfahrten in Grundstücke müssen
rutschsicher sein und die zu erwartenden
Horizontalkräfte aufnehmen können.

Behelfsmäßige Fußgängerbrücken dürfen keine Stolper-
oder Absturzgefährdungen aufweisen. Sie müssen auch
für Behinderte und Rollstuhlfahrer nutzbar sein.

Ist der Auftragnehmer mit der Verkehrssicherung der
Baustelle beauftragt, so gehört dazu auch die laufende
Kontrolle der Sicherungseinrichtungen. Die zeitlichen
Abstände der Kontrollen richten sich nach den
örtlichen Gegebenheiten.

## Los 01 Gründungsarbeiten
Datum: 27.08.26

### LOS 01 Allgemeine Leistungen

#### Titel 01.01 Sonstige Leistungen

**01.01.10 Schnurgerüstarbeiten**
Schnurgerüst rings um die Baugrube liefern,
standsicher verstrebt aufstellen,
vorhalten und wieder abbauen und entsorgen.
Die durchgehend angeordneten Horizontalbohlen zum
Einschneiden für den Vermessungsingenieur müssen
absolut waagerecht angebracht werden.
Es darf erst nach erfolgtem Anlegen sämtlicher
Umfassungs- und tragender Zwischenwände im EG entfernt
werden.
Menge: 1,000 St

*Hinweis*
Die nachstehend aufgeführten Stundenlohnarbeiten mit
ihren Lohnsätzen und Zuschlägen werden in Anrechnung
gebracht, soweit von der Bauleitung ausdrücklich
solche Arbeiten verlangt werden, für die keine Kosten
im Leistungsverzeichnis erfasst sind.

Stundenlohnsätze müssen täglich eingereicht und von
der Bauleitung abgezeichnet werden.

Mit der Angebotsunterschrift erklärt der
Auftragnehmer, dass die Verrechnungssätze für
Stundenlohnarbeiten unter Beachtung der
preisrechtlichen Vorschriften ermittelt wurden und
unabhängig von der Zahl der abgerechneten Stunden
gelten.

In den Stundenverrechnungssätzen sind außer den Lohn-
und Gehaltskosten und Gemeinkostenanteilen die
Sozialkassenbeiträge, die vermögenswirksamen
Leistungen sowie sämtliche Lohn- und
Gehaltsnebenkosten enthalten.

**01.01.20 Stundenlohn Facharbeiter**
Stundenlohnarbeiten
Für evtl. erforderliche Arbeiten, die nicht im
Leistungsverzeichnis erfasst sind und gegen Nachweis
zur Ausführung kommen, werden verrechnet für:
Facharbeiter
Menge: 10,000 h

**01.01.30 Dokumentation**
Erstellen einer Dokumentation zu den ausgeführten
Arbeiten und an den Bauherren übergeben.

Die Dokumentation muss folgende Inhalte aufweisen:

- Deckblatt mit den Projektdaten, Namen und
Anschriften der Projektbeteiligten

- Inhaltsverzeichnis

- Fachunternehmererklärung

- Fachbauleitererklärung

- Entsorgungsnachweis aller Materialien

- Verdichtungsnachweise

- Lieferscheine aller verwendeten Materialien mit
Angabe der Einbauorte, Materialnachweise,
Produktdatenblätter

- technische Merkblätter aller verwendeten Materialien

- Revisionspläne/ Bestandspläne

- Nachweise über Einhaltung der im LV geforderten
Eigenschaften von Baustoffen oder Bauteilen

- Fotos der Ausführung erdüberschütteter Baustoffe und
Bauteile

- Nachweis des fachgerechten Einbaus der
Leerrohrsystem für Haustechnikeinführungen Elt + TW

- Nachweis der sachkundigen Abnahme der Erdungsanlage

- Bautagebuch, arbeitstäglich geführt mit Anzahl der
AK, Witterungsbedingungen, genauer Angabe der
ausgeführten Arbeiten, sonstigen Besonderheiten

- Protokoll zur Abnahme der Leistung mit dem AG, sowie
schriftliche Bestätigung der Abarbeitung von Mängeln
und Restleistungen, sofern im Abnahmeprotokoll solche
aufgeführt sind.

Die Dokumentation ist dreifach in Papier sowie auf
einem Datenträger in digitaler Form zu übergeben.

Die Dokumentation muss zur Abnahme - in vom
bauüberwachenden Büro geprüfter Form - vorliegen.
Menge: 1,000 psch

**01.01.40 Zustandserfassung**
Erfassen des Bauzustandes der umliegenden Bereiche
gemeinsam mit dem AG / Architekten,
vor Beginn der Bauausführung,
durch gemeinsame Ortsbegehung.
Der Zustand ist zu protokollieren und durch eine
Fotodokumentation festzuhalten.
Menge: 1,000 psch

**01.01.50 Bestandspläne, Revisionsunterlagen Ver- und Entsorgung**
Auf der Grundlage der an den AN übergebenen
Ausführungspläne und des
Leistungsverzeichnisses sind Bestandspläne zur
Dokumentation der vom AN errichteten Anlagen
anzufertigen mit Eintragung:
- des tatsächlichen Verlaufes der Leitungen (Einmessen
der Grundleitungsanschlüsse)
- der tatsächlichen Sohlhöhen

Ausführung:
- Als Farbausdruck, geschnitten und gefaltet, in
stabilen Stehordnern abgeheftet, mit
Inhaltsverzeichnis.
- Grundrissplan Maßstab 1 :50,
Größe AO: ca. 1 Stk
- Übersichts-, Verteilungs-, Fließ-, Schalt- und
Regelschemata
Menge: 1,000 psch

### LOS 02 Baustelleneinrichtung

*Hinweis*
Das Einrichten und Räumen der für die Leistung des AN
erforderlichen  Baustelleneinrichtung ist
Nebenleistung und wird nicht gesondert vergütet.

Ausgeschlossen hiervon sind nachfolgende Positionen.
Diese sind für die Nutzung aller am Bau Beteiligten zu
errichten, vorzuhalten und zu beräumen.

#### Titel 02.01 Baustelleneinrichtung für alle am Bau Be

**02.01.10 Bauzaun aufstellen, räumen**
Bauzaun auch zur Absicherung des Baufeld gegenüber dem
genutzten Schulgelände,
aufstellen und räumen auf unbefestigtem Untergrund, in
der Regel Rasenflächen, oder auf Pflaster- bzw.
Schotterflächen, aus Einzelelementen mit verzinktem
Stahlrohrrahmen und Vergitterung, mit Standfüßen,
Zaunoberkante über Oberfläche Gelände 2 m.
Vorhaltung in sep. Position.
Elemente sind untereinander zu verschrauben
(Aushebelsperre).
Menge: 103,000 m

**02.01.20 Tore, 1 Bauzaunfeld**
Zulage zum Bauzaun, Tor als Zugang,
1 Zaunfeld mit Vorhängeschloss gesichert
einschl. Bauzylinder nach Vorgabe der örtlichen
Bauleitung einbauen.
Menge: 1,000 St

**02.01.30 Bauzaun umsetzen**
Bauzaun wie vorbeschrieben im Baufeld umsetzen,
Transportweg bis 100 m.
Menge: 62,000 m

**02.01.40 Bauzaun vorhalten**
Bauzaun, aus Einzelelementen mit verzinktem
Stahlrohrrahmen und Vergitterung, mit Standfüßen,
Zaunoberkante über Oberfläche Gelände 2 m, vorhalten
und dichthalten.
Abrechnungseinheit:  Meter x Woche.
Menge: 8961,000 mWo

**02.01.50 Bauzaun vorhalten, bei Bauzeitverlängerung**
Bauzaun, aus Einzelelementen wie vor beschrieben über
die geplante Bauzeit hinaus bei nicht durch den AN zu
vertretender Bauzeitverlängerung vorhalten und
dichthalten.
Abrechnungseinheit:  Meter x Woche.
Menge: 618,000 mWo

**02.01.60 WC-Kabine aufstellen, beräumen**
WC-Kabine ohne Anschluss an die Versorgungsleitungen
antransportieren, aufstellen und nach Beendigung der
Bauarbeiten beseitigen.
Nutzung durch die am Bau beteiligten Firmen.
Ausstattung
-  Innenleuchte
-  Spiegel
-  WC-Anlage (Chemo)
-  Waschbecken mit Zubehör (Wasser- und Abwassertank)
Menge: 1,000 St

**02.01.70 WC-Kabine vorhalten**
WC-Kabine wie vor beschrieben vorhalten über die Dauer
der Standzeit.
Menge: 87,000 StWo

**02.01.80 WC-Kabine leere, reinigen, auffüllen**
WC-Kabine wie vor beschrieben Entleeren, Reinigen
sowie Auffüllen der Verbrauchsmaterialien.
Menge: 60,000 St

**02.01.90 Chemie-Toilette vorhalten**
Chemie-Toilette vorhalten, einschl. wöchentlicher
Leerung und Reinigung,
Menge: 21,000 StWo

**02.01.100 Stammschutz Ummantelung Bohlen Polsterung U 2-2,5m H 3m herstellen räumen**
STLB-Bau 2014-10 000
Stammschutz durch 40 mm dicken Bohlenmantel einschl.
Polsterung gegen den Baum, Stammumfang in 1 m Höhe
gemessen über 2 bis 2,5 m, Mindestabstand vom Stamm 25
cm, Mindesthöhe 3 m, herstellen und räumen.
Menge: 1,000 St

**02.01.110 Stammschutz Ummantelung Bohlen Polsterung U 2-2,5m H 3m vorhalten**
STLB-Bau 2025-10 000
Stammschutz durch 40 mm dicken Bohlenmantel einschl.
Polsterung gegen den Baum, Stammumfang in 1 m Höhe
gemessen über 2 bis 2,5 m, Abstand vom Stamm mind. 25
cm, Höhe mind. 3 m, vorhalten.
Menge: 87,000 StWo

#### Titel 02.02 Baustrom

*Hinweis*
Allgemeine Vorbemerkungen Baustromanlage

Nachfolgende Baustromversorgungsanlage als
Baustelleneinrichtung für den Rohbau und den Holzbau
leihweise zur Verfügung stellen für die Bauzeit von 8
Monaten (vorauss. ab September  2026), vorrichten,
prüfen und warten während der Bauzeit einschließlich
Demontage und Rücknahme der gesamten Anlage.

Es ist davon auszugehen, dass die nachfolgend
beschriebene Baustromversorgungsanlage Zug um Zug mit
dem Baufortschritt in Abstimmung mit der örtlichen
Bauleitung errichtet wird, d.h. zeitliche
Unterbrechungen bei der Errichtung der Anlage sind
einzukalkulieren.

Die nachstehenden beschriebenen Baustromverteiler
müssen den aktuell gültigen Normen entsprechen, sowie
gemäß der TAB des örtlichen Netzbetreibers zugelassen
sein.

Nachfolgende Baustromverteiler stellen bezüglich ihrer
Bestückung der Abgänge Mindestbestückung dar.
Herstellerspezifische Abweichungen sind zugelassen.

Im Leistungsumpfang ist das Anschließen von
beigestellten Baustromcontainern enthalten.

Auf Anordnung der Bauleitung ist die Demontage durch
den AN zu veranlassen.

Das Herstellen der Anschlüsse und das Umstellen
einzelner Geräte ist in den Einheitspreisen zu
berücksichtigen.

Der Auftragnehmer muß die Einspeisung aus dem NS -
Netz der Stadtwerke SWE nach Abstimmung mit dem EVU
realisieren. Muss ein vom EVU zugelassene im
Installateurverzeichnis eingetragene
Elektrofachbetrieb sein. Inkl. Koordinierung der
Zählerbereitstellung und evtl. notwendige Abstimmung
mit dem EVU. Netzform: TT.

Alle Verteilungen sind, auch wenn in der
Einzelposition nicht ausdrücklich
erwähnt einschl. Gehäuse mit abschließbarer Tür,
systemgebundenem
Untergestell, Einbau- bzw. Vorhängeschlössern und
komplett verdrahtet,
einschließlich aller Anschlußarbeiten untereinander,
standfest  und bedienfähig zu liefern und in Betrieb
zu nehmen.

Die Einheitspreise beinhalten das Herstellen von DIN -
gerechten
Erdungseinrichtungen und den Anschluß der Verteilungen
an diese.

Wartungsarbeiten an der Baustromanlage erfolgen in
alleiniger Verantwortung des Auftragnehmers. Sind
diese Arbeiten mit Einschränkungen der Versorgung
verbunden, so sind diese vor Arbeitsbeginn mit dem
Bauherrn und der
Bauleitung abzustimmen.

Der Auftragnehmer informiert in angemessener Zeit vor
solchen Wartungsarbeiten Bauherrn und Bauleitung.

Ggf. für den Betrieb der Baustromanlage notwendige
Überwachungseinrichtungen und deren Auswertung
obliegen der Verantwortung des Auftragnehmers.

Die Baustromverteiler und deren Betrieb müssen den
nachfolgenden Normen und Regeln entsprechen:

DIN VDE 0660, Teil 500
DIN EN 60439-4 ( VDE 0660-501)
DIN VDE 0660, Teil 501/A1
DIN 43868, Teil 1 - 4
IEC 60364-7-704 (DIN VDE 0100, Teil 704)
BGI 608, ZH1/271
TAB des EVU

Der Auftragnehmer hat sich kontinuierlich und auf
geeignete Art und Weise über den Bauablauf zu
informieren. Hierdurch ist eine ständige Anpassung der
Baustromanlage an den Bauablaufplan gegeben.

Auf Anordnung der Bauleitung ist die Demontage der
Baustromanlage durch den AN zu veranlassen (inkl.
aller notwendiger Abstimmungen mit dem EVU).

Nachfolgende Baustromverteiler stellen bezüglich ihrer
Bestückung der
Abgänge Mindestbestückung dar. Herstellerspezifische
Abweichungen sind
zugelassen.

**02.02.10 Antrag Baustromanschluss beim EVU**
Absprachen mit dem EVU durchführen inkl. Erstellung
des Antrages für Baustromanschluss als Wandlermessung
für eine Leistung von ca. 85kW.

Mit einzukalkulieren ist das Einbauen der vom EVU
beigestellten Wandler in Vorbereitung des EVU-seitigen
Zählereinbaues.

In dieser Position sind die Gebühren vom EVU mit
einzukalkulieren, für das Anschließen des Baustromes,
ggf. ummelden  und wieder abmelden bzw. entfernen des
Baustromanschlusses.
Menge: 1,000 St

**02.02.20 Zähleranschlussschrank bis 63 A nach TAB**
Zähleranschlussschrank nach DIN 43868
Nenngröße :  63 A,
Nennspannung:  400 V AC,
Schutzart:  IP 44,

Direkte Messung nach TAB des EVU (SWE)
Bereich der Meßeinrichtung
Schutzart:  IP 54 und plombierbar,
Schutzklasse:  II schutzisoliert
Netzform:  TT

im Wetterschutzgehäuse mit Untergestell aus gebogenen
Stahlrohren,
für Aufstellung im Freien. Zählerfeld hinter
Durchsichtfenster, ein gezählter
Abgang mit korrosionsbeständigem Gehäuse,
schutzisoliert, mit Sicherungszubehör, Anschlußklemmen
für Anschluß- und Verbindungsleitungen,

Bestückung:
1  SHU-Selektiver Hauptleitungsschutzschalter, 63A,
3-polig mit SS-Adapter
1  DS-Zählerplatz nach DIN 43870

mit Stahl-Untergestell zur Freiaufstellung

Liefern, montieren und betriebsfertig anschließen,
einschließlich der erforderlichen Anschlussleitung.

Kalkulationsgrundlage von 1 Stück pro Monat
Menge: 8,000 Mo

**02.02.30 H07RN-F 4G35 mm², Cu, schwarz Baustromzuleitung gemischte Verlegung, inkl. Anschluss**
Gummischlauchleitung für mittlere mechanische
Beanspruchung nach DIN VDE 0282-4, H07RN-F 4G35, Cu,
schwarz
mit Abstandsschellen, max. Schellenabstand = 25facher
Kabeldurchmesser bzw. schweren Sammelhaltern an Wand
oder Decke (Befestigungszubehör inklusive), oder in
Kabelschutzrohren im Schulhofbereich sicher verlegen,
bzw.
im Baufeld auf dem Boden verlegt und mit geeignetem
Kabelschutz abgedeckt bzw. geschützt verlegt.

liefern und zwischen EVU-KV neben Trafostation und
Anschluss-Zählerverteilung im Baufeld/Gebäude in
gemischter Verlegung verlegen.
Einschl. geeigneter Schutzmaßnahmen für das Kabel im
Bereich der
Bauzuwegungen.
Einschließlich Anschlußarbeiten am Kabelverteiler bzw.
NSHV, sowie der
Anschluß der Zählerverteilung.

ca. 80 - 100m Verlegelänge,

Kalkulationsgrundlage von 1 Stück (Zuleitung) pro Monat
Menge: 8,000 Mo

**02.02.40 Haupt- und Endverteilerschrank bis 63 A,**
Haupt- und Endverteilerschrank nach DIN 43868
Nenngröße  63 A,
Nennspannung  400 V AC,
Schutzart  IP 44,
Netzform  TT,

mit korrosionsbeständigem Gehäuse, schutzisoliert,
5-polige Haupt- bzw, Anschlußklemmen für Anschluss-
und Verbindungsleitungen, Einbauten einschl.
FI-Schalter, schutzisoliert, am Gehäuse
Erdungsanschluss herstellen,

1 Anschluß, Lasttrennschalter bis 63 A, abschließbar,
1 FI-Schutzschalter 63/0,03A, 4-polig,
2 FI-Schutzschalter 40/0,03A, 4-polig,
6 Schutzkontaktsteckdose 16A,
2 CEE-Steckdose, 5polig, 16A,
2 CEE-Steckdose, 5polig, 32 A,
2 Leitungsschutzautomaten C, 32A, 3polig
2 Leitungsschutzautomaten C, 16A, 3-polig
6 Leitungsschutzautomaten C, 16A
1 Abgang CEE-Steckdose, 5polig, 63 A als ungesicherte
Kabelschleife

inkl. monatlicher Prüfung (Nachweis über
Prüfplakette), Wartung und
Instandhaltung, sowie Fehlerbeseitigung, wenn
notwendig Sicherungswechsel

komplett liefern, montieren und betriebsfertig
anschließen,
einschließlich der erforderlichen Anschlussleitung als
schwere Gummischlauchleitungen in gemischter
Verlegung, einschl. Schutzmaßnahmen für das Kabel
im Gebäude, im Baufeld und im Bereich von Wegquerungen.

Kalkulationsgrundlage von 1 Stück pro Monat
Menge: 8,000 Mo

**02.02.50 Endverteilerschrank 63 A**
Endverteilerschrank nach DIN 43868
Nenngröße 63 A,
Nennspannung 400 V AC,
Schutzart IP 54,

im Wetterschutzgehäuse für Aufstellung im Freien, als
korrosionsbeständiges Gehäuse, schutzisoliert,
Anschlußklemmen für Anschluß- und
Verbindungsleitungen, Einbaugerätefeld einschl.
FI-Schutzschalter und Verteilungseinbaugeräten
schutzisoliert,

1 Anschluß, Hauptschalter  abschließbar,
1 FI-Schutzschalter 63/0,03A, 4-polig,
1 FI-Schutzschalter 40/0,03A, 4-polig,
6 Schutzkontaktsteckdose 16A,
2 CEE-Steckdose, 5polig, 16A,
1 CEE-Steckdose, 5polig, 32 A,
1 CEE-Steckdose, 5polig, 63 A,
1 Vorsicherung, NH 00, 63 A,
1 Sicherungelemente 50A, 3polig,
1 Leitungsschutzautomaten C, 32A, 3polig
2 Leitungsschutzautomaten C, 16A, 3polig
6 Leitungsschutzautomaten C, 16A

inkl. Zuleitung vom Baustromhauptverteiler im Baufeld,
ausgeführt als schwere Gummischlauchleitung in
gemischter Verlegung, einschl. Schutzmaßnahmen für das
Kabel im Bereich von Wegquerungen.

komplett liefern, montieren und betriebsfertig
anschließen.

Kalkulationsgrundlage von 1 Stück pro Monat
Menge: 8,000 Mo

**02.02.60 Endverteilerschrank bis 32 A**
Endverteilerschrank nach DIN 43868
Nenngröße  32 A,
Nennspannung  400 V AC,
Schutzart  IP 44,

mit korrosionsbeständigem Gehäuse, schutzisoliert,
Anschlußklemmen
für Anschluss- und Verbindungsleitungen, Einbauten
einschl. FI-Schalter,
schutzisoliert, am Gehäuse Erdungsanschluss herstellen,

1 Einspeisung CEE 32 A Gerätestecker
1 FI-Schutzschalter 40/ 0,03 A, 4polig,
1 CEE-Steckdosen, 5polig, 32 A,
2 CEE-Steckdosen. 5polig,16 A,
3 Schutzkontaktsteckdosen 16 A,
1 Leitungsschutzautomaten C, 32A, 3polig
2 Leitungsschutzautomaten C, 16A, 3polig
3 Leitungsschutzautomaten C, 16A
1 Abgang CEE-Steckdose, 5polig, 32 A als ungesicherte
Kabelschleife

inkl. monatlicher Prüfung (Nachweis über
Prüfplakette), Wartung und Instandhaltung, sowie
Fehlerbeseitigung, wenn notwendig Sicherungswechsel

komplett liefern, montieren und betriebsfertig
anschließen,
einschließlich der erforderlichen Anschlussleitung als
schwere Gummischlauchleitungen in gemischter
Verlegung, einschl. Schutzmaßnahmen für das Kabel im
Gebäude, im Baufeld und im Bereich von Wegquerungen.

Kalkulationsgrundlage von 2 Stück über 8 Monat
Menge: 16,000 Mo

**02.02.70 Kleinverteiler Baubeleuchtung**
Installationskleinverteiler DIN VDE 0603 und DIN 43 871
für Installationseinbaugeräte DIN 43880
mit Geräteträger, Berührungsschutzabdeckung,
PE- und N- Klemmen, Tragschienen, aus Isolierstoff,
einschl. Kabeleinführungen mit Zugentlastungen,
für Wandaufbau mit Rückwand,
Schutzart IP 65,
Einbautiefe für Geräte 180 mm.
Bestückt mit nachfolgend beschriebenen
Betriebsmitteln:

3  NEOZED 63 A, 3pol.,
3  Luftschütze 63 A, AC 3, 3pol.,
1  mechanische Zeitschaltuhr mit
  Tages- und Wochenscheibe, 2 Wechsler
1  FI-Schutzschalter 40/0,03 A ,4-pol.,
6  LS- Automaten B 10 A,
3  LS- Automaten C 16 A,
30 Reihenklemmen bis 16 qmm
20 Reihenklemmen bis 4 qmm

komplett liefern, montieren und anschließen,

Kalkulationsgrundlage von 1 Stück über 8 Monate
Menge: 8,000 Mo

**02.02.80 Baufeldbeleuchtung als transportabler, zylindrisch abgesetzter Stahlmast bis 4,50m, mit 2 LED-Scheinwerfern**
Baufeldbeleuchtung für Tiefbauarbeiten im Bereich der
Bodenplattengründung des Schulneubaues MSH, Ausführung
als transportabler zylindrisch abgesetzter Stahlmast
bis 4,5m, mit Betonsockel als Standfuß, mit
Kippsicherheit,
mit T-Ausleger/Traverse aus Stahl, inkl. mind. 2 Stck
LED-Scheinwerfer
höheren Lichtstromes, mit Sicherheitsglas und
Schutzgitter,

mit LED-Modulen 1 x 200 W, pro Scheinwerfer,
inkl Kabelübergangskasten und interne Verkabelung,

Lichtpunkthöhe:  4,5m
Ausleger:  ca. 1,25m

inkl. Zuleitung zum Baustromhauptverteiler im Baufeld,
ausgeführt als schwere Gummischlauchleitung in
gemischter Verlegung, einschl. Schutzmaßnahmen für das
Kabel im Bereich von Wegquerungen.

komplett liefern, montieren und betriebsfertig
anschließen.

Kalkulationsgrundlage von 4 Stück für 3 Monate
Menge: 12,000 Mo

**02.02.90 LED-Scheinwerfer 200 W**
LED-Scheinwerfer, Gehäuse aus Aluminium,
Lichtaustrittsfläche rechteckig,
mit Sicherheitsglas und Schutzgitter,

Schutzklasse:  I,
Schutzart:  IP54,
mit LED-Modul:  200 W,

einschl. Klemmkasten mit Anschlußklemmen,
Mastsicherung NEOZED 16 A, 1pol., sowie allen
Kleinteilen und Zubehör
liefern und an Mast oder Wand einschl.
Befestigungszubehör für die
Kabelzuführung und Scheinwerfer betriebsfertig

komplett liefern, montieren und anschließen
Menge: 3,000 St

**02.02.100 LED-Scheinwerfer 100 W**
LED-Scheinwerfer, Gehäuse aus Aluminium,
Lichtaustrittsfläche rechteckig,
mit Sicherheitsglas und Schutzgitter,

Schutzklasse:  I,
Schutzart:  IP54,
mit LED-Modul:  100 W,

einschl. Klemmkasten mit Anschlußklemmen,
Mastsicherung NEOZED 16 A, 1pol., sowie allen
Kleinteilen und Zubehör
liefern und an Mast oder Wand einschl.
Befestigungszubehör für die
Kabelzuführung und Scheinwerfer betriebsfertig

komplett liefern, montieren und anschließen
Menge: 3,000 St

**02.02.110 Anbauleuchte FR mit Abdeckwanne 1 x 49 W mit Schutzglas**
Anbauleuchte für Decke und Wand,
Abdeckwanne aus Kunststoff PC (Polycarbonat),
klar und bruchsicher bzw. schlagzäh,
mit LED-Modul 1 x 49 W,
funkentstört, mit F-Zeichen,
Vorschaltgerät/Treiber verlustarm,
als Einzelleuchte mit VDE-Zeichen,
Schutzklasse I,
Schutzart IP 66,
geeignet für Lichtbandanordnung mit
Durchgangsverdrahtung, Anzahl der Leiter 5,

komplett liefern, montieren und anschließen
Menge: 15,000 St

**02.02.120 Ersatz-Abdeckwanne für für FR-Wannenleuchte 1x49 W**
Ersatz-Abdeckwanne aus Kunststoff PC (Polycarbonat),
klar und bruchsicher bzw. schlagzäh,
für vor beschriebene Leuchte

liefern und montieren
Menge: 5,000 St

**02.02.130 Anbauleuchte bis 1 x 100 W AG, mit Schutzglas**
Anbauleuchte für Decke und Wand,
Abdeckung aus Schutzglas,
für Allgebrauchslampe bis 1 x 100 W,
Sockel E 27, einschl. Lampe(n),
klar, bruchsicher, mit Schutzgitter,.
als Einzelleuchte mit VDE- Zeichen,

Schutzklasse:  I,
Schutzart:  IP 44,

komplett liefern, montieren und anschließen
Menge: 10,000 St

**02.02.140 HO7RN-F 5G6mm²**
Gummischlauchleitung HO7RN-F 5G6 mm2
für mittlere mechanische Beanspruchung nach DIN VDE
0282-4,
für bauseitige Anschlüsse,

liefern und betriebsfertig in Teillängen AP geschützt
verlegen,
inkl. Befestigungsmaterial.
Menge: 50,000 m

**02.02.150 HO7RN-F 5G4mm²**
Gummischlauchleitung HO7RN-F 5G4 mm2
für mittlere mechanische Beanspruchung nach DIN VDE
0282-4,
für bauseitige Anschlüsse,

liefern und betriebsfertig in Teillängen AP geschützt
verlegen,
inkl. Befestigungsmaterial.
Menge: 100,000 m

**02.02.160 HO7RN-F 5G2,5mm²**
Gummischlauchleitung HO7RN-F 5G2,5 mm2
für mittlere mechanische Beanspruchung nach DIN VDE
0282-4,
für bauseitige Anschlüsse,

liefern und betriebsfertig in Teillängen AP geschützt
verlegen,
inkl. Befestigungsmaterial.
Menge: 150,000 m

**02.02.170 HO7RN-F 5G1,5mm²**
Gummischlauchleitung HO7RN-F 5G1,5 mm2
für mittlere mechanische Beanspruchung nach DIN VDE
0282-4,
für bauseitige Anschlüsse,

liefern und betriebsfertig in Teillängen AP geschützt
verlegen,
inkl. Befestigungsmaterial.
Menge: 250,000 m

**02.02.180 H07V-K 1x16 mm²**
Erdungsleitung H07V-K 1x16 mm2 gn-ge für Anschluss an
den vorh.
Fundamenterder (für Ableitungsanschlüsse bereits vom
Rohbauer erstellt),
in Teillängen verlegen und mit je einem Ringkabelschuh
M8/M10 an den
Leitungsenden liefern und an den Baustromverteilern
anschließen.
Menge: 120,000 m

**02.02.190 Abzweigkasten AP FR 100x100**
Verbindungsdose DIN VDE 0606 aus Isolierstoff,
als Abzweigkasten, Aufputz,
Grundfläche bis 100 mm x 100 mm,
mit Schraubdeckel, Schutzart IP 54,
mit 6 Einführungen Pg 16,
5-pol. Klemmstein 5x4 qmm,
inkl. Anbaustutzen Pg16
1 Verschlußstopfen,

komplett liefern und montieren.
Menge: 20,000 St

**02.02.200 Provisorische Anschlüsse**
Provisorische Anschlüsse während der
Bauzeit, wie z.B. Lüfter, Gebäude-Trockner, Cotainer
oder Pumpenanlagen etc.

kompl. betriebsfertig anschließen.
Menge: 12,000 St

**02.02.210 Monteurstunden**
für einen Elektro-Monteur,
für unvorhergesehene Arbeiten an der Baustromanlage.

Diese Summe gilt als gesperrt und bedarf der
schriftlichen Freigabe durch die Fachbauleitung.

Die Summe gehört nicht zum Leistungsumfang, sie ist
jedoch in die Angabotssumme einzubeziehen.

- Mittellohnstunden  Facharbeiter
Menge: 10,000 h

#### Titel 02.03 Bauwasser

**02.03.10 Bauwasserverteiler an vorh. Zapfstelle**
Bauwasserverteiler an vorhandene Zapfstelle
herstellen und nach Fertigstellung der
Baumaßnahme demontieren.
Bauwasserverteiler bestehend aus:
Verteilerbalken mit 2 Stück Entnahmestellen (1 x DN 15;
1 x  DN 20)
Entnahmestellen als Auslaufventil mit Rohrbelüfter.
Der Bauwasseranschluss ist gegen unbefugtes Bedienen
durch die Kinder zu sichern und in den Wintermonaten
winterfest zu machen.

Standort Zapfstelle: Außenwasserhahn am Unterstufenhaus
Menge: 1,000 St

**02.03.20 Bauwasseranschluss Zählerstandrohr**
Bauwasseranschluss mit Messeinrichtung
für alle Gewerke am zugewiesenen Ort herstellen und
nach Fertigstellung der
Baumaßnahme demontieren.
Der Zählerstand des Wasserzählers ist zu Beginn und
nach Beendigung der Baumaßnahme zu protokollieren. Die
Einrichtung und Beseitigung der Anlage erfolgt in
Abstimmung mit der Bauleitung.

Ausführung wie folgt:
1 Standrohr
1 DVGW-geprüfter Systemtrenner DN 20
1 Stück Wasserzähler
1 Absperrventil DN 20
1 Verteilerbalken mit 2 Stück Entnahmestellen (1 x DN
15; 1 x  DN 20)
Entnahmestellen als Auslaufventil mit Rohrbelüfter
Menge: 1,000 St

**02.03.30 Bauwasserleitung**
Formbeständige, UV-beständige Druckleitung aus PE
DN 15-20 liefern, verlegen und demontieren,
einschl. 2 Stück Verschraubungen zum Anschluss an
Zapfventil.
Die Leitung wir am Unterstufenhaus nach oben verlegt
und unter dem Laufengangdach und fortführend an der
Holzfassade des Unterstufenhauses bis in das Baufeld
geführt. Nach Erfordernis sind Frostschutzmaßnahmen
vorzusehen.
Menge: 100,000 m

**02.03.40 Vorhaltung Bauwasser**
Vorhaltung der vorbeschriebenen, kompletten
Bauwasseranlage über die Bauzeit. Abrechnung nach
Wochen
Menge: 87,000 Wo

### LOS 03 Gründung

#### Titel 03.01 Erdarbeiten MSH

*Hinweis*
Die Voruntersuchung ergab, dass das beim Aushub
anfallende Bodenmaterial schadstoffhaltig ist. Siehe
hierzu den geotechnischen Bericht einschl. Nachtrag.

Werden augenscheinlich stärker verunreinigte Zonen
angetroffen, dann ist der Aushub aus diesen Bereichen
separat abzulagern und einer vertiefenden Untersuchung
zu unterziehen.

Der an der Aushubstelle vorhandene Erdstoff/ Ton der
Baugrubensohle ist stark feuchte und frostempfindlich.
Je nach Witterungsbedingungen bei den Aushubarbeiten
muss davon ausgegangen werden, dass die Ausführung
abschnittsweise erfolgt, d.h. nach Erdaushub eines
Abschnittes muss der Betoneinbau erfolgen. Je nach
Situation kann es zum Einbau von Austauschmaterial
kommen. Die Ausführung erfolgt situationsbedingt in
Abstimmung mit der örtlichen Bauleitung und dem
Baugrundgutachter.

Die Abnahme der Aushubsohlen erfolgt durch den
Baugrundgutachter. Der AN ist verpflichtet, das
Abnahmeverlangen rechtzeitig anzuzeigen um ein
längeres Stehen der empfindlichen Aushubsohle zu
vermeiden.

**03.01.10 Wurzelstock roden T 50-100cm, Durchm. bis 20 cm, laden**
*** Bezugsbeschreibung
Wurzelstock roden,
auch mehrstämmige Schnittfläche,
Rodungstiefe über 50 bis 100 cm,
Durchmesser der Schnittfläche bis 20 cm,
Höhe Schnittstelle über Gelände 20 bis 30 cm,
gerodete Stoffe in Behälter AN lagern, auf LKW des AN
laden.
Menge: 6,000 St

**03.01.20 Wurzelstock roden T 50-100cm Durchm. 20-40cm, laden**
*** wie Position 03.01.10
Wurzelstock roden wie in oben genannter Position
beschrieben,

jedoch

Schnittfläche über 20 bis 40 cm.
Menge: 6,000 St

**03.01.30 Wurzelstock roden T 50-100cm Durchm. 40-60cm, laden**
*** wie Position 03.01.10
Wurzelstock roden wie in oben genannter Position
beschrieben,

jedoch

Durchmesser der Schnittfläche über 40 bis 60 cm.
Menge: 2,000 St

**03.01.40 Wurzelstock roden T 50-100cm Durchm. 60-80cm, laden**
*** wie Position 03.01.10
Wurzelstock roden wie in oben genannter Position
beschrieben,

jedoch

Durchmesser der Schnittfläche über 60 bis 80 cm.
Menge: 3,000 St

**03.01.50 Wurzelstöcke o.Ä. transportieren, entsorgen**
Bodenhindernisse aus Wurzelstöcken o.Ä.,
als Bau- und Abbruchabfälle aus dem Aushub der
Auffüllung,
nicht gefährlich, nicht schadstoffbelastet,
auf dem LKW des AN geladen,

transportieren und entsorgen.
Abfallschlüssel nach AVV
(Abfallverzeichnis-Verordnung) 20 0201 biologisch
abbaubare Abfälle.
Vergütung der Entsorgung übernimmt AN.

Abrechnung nach Wiegeschein.
Menge: 5,000 t

**03.01.60 Boden lösen transportieren, lagern**
Boden profilgerecht lösen, im Gelände transportieren
und zwischenlagern.

Zwischengelagert wird verwendungsfähiges Material der
ehemaligen Aufstellfläche Traglufthalle (Schotter).

Gesamtbreite über 20 bis 25 m,
Gesamtlänge über 25 bis 30 m,
Aushubtiefe bis 0,5 m,
Transportweg im Gelände bis 100 m.

Homogenbereich 1, mit einer Bodengruppe, Bodengruppe 1
Auffüllung, tonig bis kiesig, mit erheblichen
Schwankungen,
teils mit Ziegelbruch, Asche- und organischen Anteilen,
mitteldicht, teils locker bis mitteldichte Lagerung,
Feinkorn mit steifem Zustand,
wasser- und frostempfindlich,

Gruppensymbol nach DIN 18196 TL,g,GU,OT,g, etc,
Tiefe oberer Horizont des Homogenbereiches von 0 m,
Tiefe unterer Horizont des Homogenbereiches bis 2 m,
Baumaßnahme der Geotechnischen Kategorie 2 DIN 4020,
Bodengruppenkurzzeichen gemäß DIN EN ISO 14688 Mg
(grsiCL, siGr, orCl etc)
Verdichtbarkeitsklasse V2,
Frostempfindlichkeitsklasse F3,
Wassergehalt w 0,10 ... 0,25
Anteil Stein / Blöcke kein ... mittel,
Organischer Anteil: kein ... mittel.

Mengenermittlung nach Aufmaß an der Entnahmestelle.

Der Aushub muss mit der ungezahnten Schneide erfolgen.
Menge: 318,100 m3

**03.01.70 Untersuchung EBV Anl.1 Tab.3 BM 200-300m3**
STLB-Bau 2025-10 087
Untersuchung nach EBV 2023, Anlage 1, Tabelle 3,
Untersuchungsumfang BM-0 bis einschl. BM-F3, am
Haufwerk, Volumen über 200 bis 300 m3, abgerechnet wird
nach Anzahl Laborberichte, einschl. Bewertung der
Analyseergebnisse, Probenahme wird gesondert vergütet.
Menge: 2,000 St

**03.01.80 Bodenprobe aus Haufwerken 200-300m3**
STLB-Bau 2025-10 087
Entnahme von Bodenproben aus Haufwerken, einschl.
Protokoll, Volumen über 200 bis 300 m3, abgerechnet
wird je Haufwerk.
Menge: 2,000 St

**03.01.90 Boden laden entsorgen, Auffüllung, AVV170504**
Boden der Vorposition,
seitlich gelagert, aufnehmen / auf LKW laden,
transportieren, entsorgen.

Vergütung der Entsorgung übernimmt AN.

Abfall ist nicht gefährlich,
Aushub schadstoffbelastet gemäß Gutachten,
Einstufung gemäß LAGA (97) = U13 - Zuordnung Z 2
(eingeschränkter Einbau mit definierten technischen
Sicherungsmaßnahmen),
Einstufung gemäß DepV = U14 - Andienung an Deponie DK
I möglich,
Einstufung nach AVV (Abfallverzeichnis - Verordnung
AVV = U15 - Abfallschlüssel 170504 Boden/Stein, (ggf
auch AVV 170107.

Die Wahl der Verwertungs- bzw. Beseitigungsanlage
obliegt dem AN.

Zu beachten sind die als Anlage beigefügten Unterlagen
"Geotechnischer Bericht" vom 23.09.2025 sowie
"Nachtrag zum geotechnischen Bericht / Abschnitt 8
Altlasten / Abfall" vom 08.10.2025.

Anlage/Standort .'.............................'
vom Bieter einzutragen.
Menge: 293,400 t

**03.01.100 Bodenhindernis Mauerwerk/Beton abbrechen laden laden LKW AN**
STLB-Bau 2025-10 002
Hindernis im Boden aus Mauerwerk und Beton, abbrechen
und direkt laden, auf LKW des AN laden, Entsorgung wird
gesondert vergütet, Abfall ist nicht gefährlich, nicht
schadstoffbelastet.
Menge: 5,000 t

**03.01.110 Hindernisse Mauerwerk / Beton o.Ä. transportieren, entsorgen**
Bodenhindernisse aus Mauerwerk / Beton,
als Bau- und Abbruchabfälle aus dem Aushub der
Auffüllung,
nicht gefährlich, nicht schadstoffbelastet,
auf dem LKW des AN geladen,

transportieren und entsorgen.
Abfallschlüssel nach AVV
(Abfallverzeichnis-Verordnung) 170504 Boden/Stein,
ohne Festlegung eines Zuordnungskriteriums
LAGA/DepVO/EBV/RuVA,
Vergütung der Entsorgung übernimmt AN.

Abrechnung nach Wiegeschein.
Menge: 5,000 t

**03.01.120 Planum Flachgründung Abweichung +/-2cm**
Planum herstellen, für Flachgründung, zulässige
Abweichung von der Sollhöhe +/- 2 cm,
Arbeiten mit Gerät.
Menge: 663,000 m2

**03.01.130 Gründungssohle verdichten Baugrube**
STLB-Bau 2025-10 002
Gründungssohle verdichten, in Baugruben,
Verdichtungsgrad mind. DPr 1.
Menge: 663,000 m2

**03.01.140 Boden Streifenfundament, B bis 0,5m T bis 1,30m, Auffüllung**
*** Bezugsbeschreibung
Boden für Streifenfundament,
ab Aushubsohle ausheben,
verdrängten Boden direkt laden,
auf LKW des AN laden, transportieren, entsorgen,
Vergütung der Entsorgung übernimmt AN,
Abfall ist nicht gefährlich,
Aushub schadstoffbelastet gemäß Gutachten,
Zuordnung LAGA Z 2 (eingeschränkter Einbau mit
definierten technischen Sicherungsmaßnahmen),
Andienung an Deponie DK I möglich,
Abfallschlüssel nach AVV
(Abfallverzeichnis-Verordnung) 170504 Boden/Stein, zum
Lager oder zur Anlage nach Wahl des AN.

Gesamtbreite bis 0,5 m,
Aushubtiefe bis 1,00 m,
Homogenbereich 1,
mit einer Bodengruppe,
Auffüllung, tonig bis kiesig, mit erheblichen
Schwankungen,
teils mit Ziegelbruch, Asche- und organischen Anteilen,
mitteldicht, teils locker bis mitteldichte Lagerung,
Feinkorn mit steifem Zustand,
wasser- und frostempfindlich,

Gruppensymbol nach DIN 18196 TL,g,GU,OT,g, etc,
Tiefe oberer Horizont des Homogenbereiches von 0 m,
Tiefe unterer Horizont des Homogenbereiches bis 2 m,
Baumaßnahme der Geotechnischen Kategorie 2 DIN 4020,
Bodengruppenkurzzeichen gemäß DIN EN ISO 14688 Mg
(grsiCL, siGr, orCl etc)
Verdichtbarkeitsklasse V2,
Frostempfindlichkeitsklasse F3,
Wassergehalt w 0,10 ... 0,25
Anteil Stein / Blöcke kein ... mittel,
Organischer Anteil: kein ... mittel.

Mengenermittlung nach Aufmaß an der Entnahmestelle.

Der Aushub muss mit der ungezahnten Schneide erfolgen.
Menge: 56,000 m3

**03.01.150 Boden Streifenfundament, B bis 1,5m T bis 1,30m, Auffüllung**
*** wie Position 03.01.140
Boden für Streifenfundament,
profilgerecht lösen wie in oben genannter Position
beschrieben,

jedoch

Gesamtbreite über 1 bis 1,5 m.
Menge: 28,000 m3

**03.01.160 Boden Einzelfundament WP**
Boden für Fundament der Wärmepumpe,
ab Geländeoberkante ausheben,
verdrängten Boden zur Verfüllung seitlich lagern,
Ausführung oberhalb des Hangs,

Abmessungen: L x B  2,35 x 2,10 m,
Aushubtiefe bis 0,90 m,
Homogenbereich 1,
mit einer Bodengruppe,
Auffüllung, tonig bis kiesig, mit erheblichen
Schwankungen,
teils mit Ziegelbruch, Asche- und organischen Anteilen,
mitteldicht, teils locker bis mitteldichte Lagerung,
Feinkorn mit steifem Zustand,
wasser- und frostempfindlich,

Gruppensymbol nach DIN 18196 TL,g,GU,OT,g, etc,
Tiefe oberer Horizont des Homogenbereiches von 0 m,
Tiefe unterer Horizont des Homogenbereiches bis 2 m,
Baumaßnahme der Geotechnischen Kategorie 2 DIN 4020,
Bodengruppenkurzzeichen gemäß DIN EN ISO 14688 Mg
(grsiCL, siGr, orCl etc)
Verdichtbarkeitsklasse V2,
Frostempfindlichkeitsklasse F3,
Wassergehalt w 0,10 ... 0,25
Anteil Stein / Blöcke kein ... mittel,
Organischer Anteil: kein ... mittel.

Mengenermittlung nach Aufmaß an der Entnahmestelle.

Der Aushub muss mit der ungezahnten Schneide erfolgen.
Menge: 5,000 m3

**03.01.170 Planum Abweichung +/-2cm**
Planum herstellen, zulässige Abweichung von der
Sollhöhe +/- 2 cm, Ausführung auch in Kleinflächen mit
örtl. Trennung.
Menge: 99,000 m2

**03.01.180 Gründungssohle verdichten Streifenfundament**
Gründungssohle verdichten, für Streifenfundamente.

Die Gründungssohle ist vom Baugrundgutachter
abzunehmen.
Menge: 94,000 m2

**03.01.190 Gründungssohle verdichten Einzelfundament**
Gründungssohle verdichten, für Einzelfundamente.
Menge: 7,000 m2

**03.01.200 Geotextil Vliesstoff Filtern Robusth.-kl.3 Überlappungs-B 20cm**
STLB-Bau 2025-10 002
Schicht aus Geotextilien, Vliesstoff, zum Filtern,
Geotextilrobustheitsklasse 3, Masse min. 150 g/m2,
Stempeldurchdrückkraft min. 1,5 kN, Beständigkeit 5
Jahre, auf Bodengruppe GT (Kies-Ton-Gemisch), Einbau in
Baugrube, Überlappungsbreite mind. 20 cm, Abrechnung in
der Abwicklung der Bearbeitungsflächen.
Menge: 463,000 m2

**03.01.210 Stoffe im Gelände gelagert, Unterbau**
Laden, transportieren von dem im Gelände gelagerten
Erdaushub (Schotter),
einbauen als Unterbau im künftigen Laubengang unter
Trag- und Frostschutzschicht.
Menge: 30,000 m³

**03.01.220 Unterbau D 35cm mit Gerät, verdichten**
Unterbau aus Material des Baugrubenaushubs (Schotter),
Gesamteinbaustärke 35 cm,
lagenweise verdichtet, Untergrund eben,
Oberfläche eben, Arbeiten mit Gerät.

Verdichtungsgrad DPr  :  mind.100% Proctordichte
Verformungsmodul  : EV2 80MN/m2
Menge: 30,000 m3

**03.01.230 Stoffe liefern Schotter, Tragschicht**
Liefern und verteilen von Körnungsstoffen zur
Bodenverbesserung/-verfestigung,
als Tragschicht aus einem gut verdichtungsfähigem,
sehr ungleichförmigen Schottermaterial,
mit Frostschutzqualität,
mit Wasserdurchlässigkeit im eingebauten Zustand von
k>=1*10 hoch minus 4,
Einbaustärke 60 cm,

Schotter-Splitt-Brechsand-Gemisch,
natürliche Gesteinskörnung TL Gestein,
Körnung 0/32.....56
Menge: 143,000 t

**03.01.240 Tragschicht Schotter D 60cm mit Gerät, verdichten**
Tragschicht auch als Frostschutzschicht,
aus gebrochenem Material (Schotter) der Vorposition,
Dicke 60 cm,
lagenweise verdichtet,
Untergrund eben,
Oberfläche eben,
Arbeiten mit Gerät.

Verdichtungsgrad DPr  :  mind.100% Proctordichte,
Verformungsmodul  : EV2 80MN/m2
Menge: 275,000 m3

**03.01.250 Lastplattendruckversuch, Prüfprotokoll**
Prüfungen zur Ermittlung der Verdichtungs- bzw.
Tragfähigkeitswerte mittels Lastplattendruckversuch
nach DIN 18134 einschl. Bereitstellung der
erforderlichen Fahrzeuge/Geräte,
Prüfprotokolle in dreifacher Ausfertigung.

Geforderter Verdichtungsgrad DPr.  :mind 100%
Verformungsmodul  : 60MN/m2
Menge: 4,000 St

**03.01.260 Stoffe liefern verteilen Körnungsstoff Schotter-Splitt-Brechsand- Gemisch**
Liefern und verteilen von Körnungsstoffen zur
Bodenverbesserung/-verfestigung,
Schotter-Splitt-Brechsand-Gemisch, natürliche
Gesteinskörnung TL Gestein, Körnung 0/45,
Auftragsmenge 50 kg/m2.

Ausführung nach Anweisung der örtlichen Bauleitung /
Baugrundgutachter.
Menge: 5,000 t

**03.01.270 Stoffe liefern verteilen Körnungsstoff Schotter**
STLB-Bau 2025-10 002
Liefern und verteilen von Körnungsstoffen zur
Bodenverbesserung/-verfestigung, Schotter, Körnung
45/56,
Auftragsmenge '75' kg/m2
.
Menge: 1,000 t

**03.01.280 Zulage Grobmaterial einarbeiten**
Zulage zur Vorposition Planum und Verdichtung
Aushubsohle für das Einarbeiten von Grobmaterial.
(Lieferung Grobmaterial in gesonderter Position).
Menge: 21,000 m2

**03.01.290 Untergrund verdichten**
Untergrund verdichten, Planum herstellen für das
Anfüllen des Baugeländes bis UK Gala-Bau,
Verdichtungsgrad mind. DPr 0,95.
Menge: 772,100 m2

**03.01.300 Liefern Stoffe, Bauwerkshinterfüllung**
Liefern von Stoffen frei Baustelle,
Mengenermittlung nach Lieferschein,
Boden zur Hinterfüllung des Bauwerks,
aus gut verdichtbarem, schwach bindigem Bodenmaterial,
welches Oberflächenwasser gut ableiten kann.
Menge: 352,000 t

**03.01.310 Arbeitsraum verfüllen Einbau-H 1,25m Boden gelagert**
Arbeitsraum verfüllen, Bauwerk hinterfüllen,
profilgerecht, lagenweise verdichten,
Verformungsmodul mind. EV2 80 MPa,
Verdichtungsgrad mind. DPr 0,95,
in verschiedenen Einbaustärken,
Einbauhöhe bis 0,75 m,
Boden, seitlich gelagert,
mit einer Bodengruppe,
Oberfläche mit Gefälle weg vom Haus herstellen um
Oberflächenwasser abzuleiten.
Menge: 185,000 m3

#### Titel 03.02 prov. Entwässerungsgräben

**03.02.10 Boden Graben Entwässerung BK4 modelieren**
Boden der vorhandenen Auffüllung als Gräben
modellieren. Die Gräben dienen der provisorischen
Wasserableitung der Dachentwässerung des Neubaus als
offener Graben und sind mit geringem Gefälle ca. 1%
vom Gebäude zu den zukünftigen Rigolen zu führen.

Bodenklasse  : 4 DIN 18300
Länge der Gräben  : ca. 75 m

Boden profilgerecht lösen, seitlich lagern oder am
Hochpunkt einbauen, mit geböschten Wänden, Aushubtiefe
bis 0,8 m.

Die Ausführung der Arbeiten erfolgt zeitlich getrennt
von den Gründungsarbeiten, nach Abschluss der
Dacharbeiten und der Abrüstung.
Menge: 140,700 m

#### Titel 03.04 Betonarbeiten MSH

**03.04.10 Schalung Streifenfundament H 0,5-1m, Tiefergründung**
Schalung der Tiefergründung im Bereich der künftigen
Sporthalle, als Schalung der Streifenfundamente,
einhäuptig,
Schalung wird in Fundamentgräben eingebaut,
Fundamentbreite 50 cm,
Fundamenthöhe 90 cm,
Tiefe Erdaushub: 90 cm.
Menge: 22,000 m2

**03.04.20 Ortbeton Tiefergründung, unbewehrt C16/20 X0 B 40-50cm T 75-100cm**
*** Bezugsbeschreibung
Ortbeton Streifenfundament, obere Betonfläche
waagerecht, aus unbewehrtem Beton, Normalbeton C 16/20
DIN 1045-2, natürliche Gesteinskörnung,
Expositionsklasse X0 (kein Korrosions- oder
Angriffsrisiko), Querschnittsbreite über 40 bis 50 cm,
Querschnittstiefe über 75 bis 100 cm.

Fundament teils in Erdschalung, teils einhäuptig
geschalt.
Menge: 71,000 m3

**03.04.30 Ortbeton Tiefergründung, unbewehrt C16/20 X0 B 75-100cm T 75-100cm**
*** wie Position 03.04.20
Ortbeton Streifenfundament wie in oben genannter
Position beschrieben,

jedoch

Querschnittsbreite über 75 bis 100 cm,
Querschnittstiefe über 75 bis 100 cm.
Menge: 7,000 m3

**03.04.40 Schalung Streifenfundament H 0,5-1m**
Schalung Streifenfundament,
zur Aufnahme der Bodenplatte,
Untergrund erdgeschalte Streifenfundamente,
Bauteilhöhe über 0,5 bis 1 m,
Streifenfundamente konstruktiv bewehrt.

Sofern witterungsbedingt der Betoneinbau
abschnittsweise erfolgen muss, ist die Bewehrung als
Anschlussbewehrung zwischen den Abschnitten
auszubilden und in der Schalung durchzuführen.
Menge: 138,000 m2

**03.04.50 Ortbeton Streifenfundament Stahlbeton C25/30 XC2 B bis 30cm T 50-75cm**
Ortbeton Streifenfundament,
obere Betonfläche waagerecht,
aus Stahlbeton,
Normalbeton C 25/30 DIN 1045-2,
natürliche Gesteinskörnung,
Expositionsklasse XC2 (Bewehrungskorrosion durch
Karbonatisierung, nass/selten trocken),
Querschnittsbreite bis 30 cm,
Höhe bis 65 cm,
zur Aufnahme der Bodenplatte.
Menge: 21,000 m3

**03.04.60 Schalung Einzelfundament Köcher H 0,5-1m**
Schalung Einzelfundament mit Köcher,
Bauteilhöhe über 0,5 bis 1 m.
Köcher 0,34 x 0,22 x 0,45 m.
Menge: 2,100 m2

**03.04.70 Ortbeton Einzelfundament Köcher Stahlbeton C25/30 XC2 0,25-0,5m3**
Ortbeton Einzelfundament mit Köcher,
obere Betonfläche waagerecht,
aus Stahlbeton,
Normalbeton C 25/30 DIN 1045-2, natürliche
Gesteinskörnung,
Expositionsklasse XC2 (Bewehrungskorrosion durch
Karbonatisierung, nass/selten trocken),
Einzelvolumen über 0,25 bis 0,5 m3,
Fundamentabmessungen: B x L x H: 0,7 x 1 x 0,6 m
Köcher: 0,34 x 0,22 x 0,45 m.
Menge: 0,900 m3

**03.04.80 Schalung Winkelstützwand**
Schalung Winkelstützwand,
Schalungshaut für Betonflächen ohne Anforderung,

Abmessungen Winkelstützwand:
Fuß: Breite / Höhe: 80 / 25 cm
Wand: Breite / Höhe (ab OK Fuß): 25 / 83 cm.
Menge: 21,900 m2

**03.04.90 Ortbeton Winkelstützwand, Stahlbeton C35/45 XF1 XC3**
Ortbeton der Winkelstützwand,
obere Betonfläche waagerecht,
als Stahlbeton,
Normalbeton C 35/45 DIN 1045-2,
natürliche Gesteinskörnung,
Expositionsklasse XF1 (Frostangriff, mäßige
Wassersättigung ohne Taumittel),
Expositionsklasse XC3 (Bewehrungskorrosion durch
Karbonatisierung, mäßig feucht),

Fuß: Breite / Höhe: 80 / 25 cm
Wand: Breite / Höhe: 25 / 83 cm.
Menge: 3,000 m3

**03.04.100 Schalung Stütze außen quadratisch 750-1000cm2 SB2 Schalrohr Kunststoff H 4-5m**
STLB-Bau 2025-10 013
Schalung Stütze, außen, Querschnitt quadratisch,
Bauteilquerschnitt über 750 bis 1000 cm2, Schalungshaut
geeignet für sichtbar bleibende Betonflächen, mit
normalen Anforderungen, Klasse SB 2 gemäß DBV-Merkblatt
"Sichtbeton", als fertiges Schalrohr aus Kunststoff,
nicht saugend, Bauteilhöhe über 4 bis 5 m.
Menge: 5,900 m2

**03.04.110 Ortbeton Stütze außen Stahlbeton C25/30 XF1 XC4 SB2 rechteckig Querschnitt 750-1000cm2**
STLB-Bau 2025-10 013
Ortbeton Stütze, außen, als Stahlbeton, Normalbeton C
25/30 DIN 1045-2, natürliche Gesteinskörnung,
Expositionsklasse XF1 (Frostangriff, mäßige
Wassersättigung ohne Taumittel), Expositionsklasse XC4
(Bewehrungskorrosion durch Karbonatisierung, wechselnd
nass und trocken), als Sichtbeton, mit normalen
Anforderungen, Klasse SB 2 gemäß DBV-Merkblatt
"Sichtbeton", rechteckig, Querschnitt über 750 bis 1000
cm2.
Menge: 0,400 m3

**03.04.120 Aussparung Stb-Stütze**
Aussparung herstellen in vorbeschriebene
Stahlbeton-Kragstütze,
am oberen Stützenkopf,
nach Ausführungsplanung,
zur Aufnahme der Wandkonsole
Aussparung 15x 23-51 cm.
Die Leistung versteht sich einschließlich der
erf.Schalung.
Menge: 1,000 St

**03.04.130 Schalung Bodenpl. einhäuptig**
STLB-Bau 2025-10 013
Schalung Bodenplatte, als Randschalung, einhäuptig.
Menge: 17,000 m2

**03.04.140 Trennlage PE-Folie D 0,2mm 2lagig TS**
STLB-Bau 2025-10 013
Trennlage aus PE-Folie Dicke 0,2 mm, 2-lagig, auf
Tragschicht.
Menge: 382,000 m2

**03.04.150 Ortbeton Bodenpl. Stahlbeton C25/30 XC2 D 20cm**
STLB-Bau 2025-10 013
Ortbeton Bodenplatte, Untergrund waagerecht, obere
Betonfläche waagerecht, als Stahlbeton, Normalbeton C
25/30 DIN 1045-2, natürliche Gesteinskörnung,
Expositionsklasse XC2 (Bewehrungskorrosion durch
Karbonatisierung, nass/selten trocken), Dicke 20 cm.
Menge: 407,000 m2

**03.04.160 Schalung Wandsockel H bis 0,5m**
Schalung des umlaufenden Wandsockels,
im Randbereich der Bodenplatte,
zur Aufnahme der vorgefertigten Holzrahmenbauwände,
einschließlich Randschalung / Stirnschalung z.B. im
Bereich von Türen,
Schalungshaut geeignet für das Aufbringen von
Beschichtungen auf erhärtete Betonflächen,
Bauteilhöhe ca. 30 cm,
Bauteilbreite 20 cm.

Ausführung mit waagerechter Oberseite,
mit erhöhten Anforderungen an die Ebenheit der
Sockeloberkante, Grenzwerten für Ebenheitsabweichungen
mit erhöhten Ebenheitsanforderungen DIN 18202 Ausgabe
2019-07 Tabelle 3 Zeile 7.
Menge: 51,900 m2

**03.04.170 Ortbeton Wandsockel Stahlbeton C25/30 XC2 D 15-25cm**
Ortbeton des Wandsockels,
als Stahlbeton, Normalbeton C 25/30 DIN 1045-2,
natürliche Gesteinskörnung,
Expositionsklasse XC2 (Bewehrungskorrosion durch
Karbonatisierung, nass/selten trocken),
Bauteildicke: 20 cm,
Bauteilhöhe: ca. 28 cm.

Ausführung mit waagerechter Oberseite,
mit erhöhten Anforderungen an die Ebenheit der
Sockeloberkante, Grenzwerten für Ebenheitsabweichungen
mit erhöhten Ebenheitsanforderungen DIN 18202 Ausgabe
2019-07 Tabelle 3 Zeile 7. Der Wandsockel dient als
Auflager der werkseitig vorgefertigten Holzrahmenwände.
Menge: 4,300 m3

**03.04.180 Abreiben Frischbetonoberfläche**
Abreiben der Frischbetonoberfläche, an der Oberseite
waagerechter Bauteile, zur Aufnahme der Abdichtung.

Bauteilbreiten 0,2 bis 0,4 m.
Menge: 27,500 m2

**03.04.190 Profilleiste Kantenausbildung Viertelstab B 12-15mm D 12-15mm**
Profilleiste für Kantenausbildung,
als Viertelstab,
aus glattem Holz,
Leistenbreite über 12 bis 15 mm,
Leistendicke über 12 bis 15 mm.

Ausführung an Wandsockeln zur Verlegung der Abdichtung.
Menge: 215,000 m

**03.04.200 Betonstabstahl B500A Durchm. 6-16mm Streifenfundament**
STLB-Bau 2025-10 013
Bewehrung aus Betonstabstahl B500A DIN 488-1, DIN 488-
2, Durchmesser über 6 bis 16 mm, Längen über 7 bis 15
m, für Streifenfundament aus Ortbeton.
Menge: 3,800 t

**03.04.210 Betonstahlmatte B500A Lagermatte Bodenplatte**
STLB-Bau 2025-10 013
Bewehrung aus Betonstahlmatten B500A DIN 488-1, DIN 488
-4, als Lagermatte, für Bodenplatte aus Ortbeton.
Menge: 7,100 t

**03.04.220 Schalung Fundamentdurchführung, D 20 cm,**
Schalung für Fundamentdurchführungen,
einschl. temporärer Verdrängungskörper,
geneigt und schräg,
Schalungshaut für Betonflächen ohne Anforderungen,
Aussparungstiefe über 30 bis 50 cm,
Einzelgröße der Aussparungen bis 500 cm2,
Aussparungsform rund,
für Streifenfundament aus Ortbeton.
Menge: 15,000 St

**03.04.230 Schalung Sockeldurchführung, D 20 cm,**
Schalung für Durchführungen durch den Wandsockel aus
Ortbeton,
einschl. temporärer Verdrängungskörper,
geneigt und schräg,
Schalungshaut für Betonflächen ohne Anforderungen,
Aussparungstiefe bis 30 cm,
Einzelgröße der Aussparungen bis 500 cm2,
Aussparungsform rund,
für Wandsockel und Streifenfundament aus Ortbeton.
Menge: 2,000 St

**03.04.240 Schalung Durchführung Bodenplatte, D 18-25 cm**
Schalung für Durchführung durch die Bodenplatte,
einschl. teporärer Verdrängungskörper,
vertikal und geneigt,
Schalungshaut für Betonoberflächen ohne Anforderungen,
Aussparungstiefe über 18 bis 25 cm,
Einzelgröße der Aussparung bis 500 cm2,
Aussparung rund,
für Bodenplatte aus Ortbeton.
Menge: 13,000 St

**03.04.250 Schalung Streifenfundament H 0,4m, "Köcher"**
Schalung Streifenfundament,
einschl. Stirnschalung,
mit eingebauten Hüllwellrohren zum späteren Anschluss
der FT-Stützenfüße,
Hüllwellrohr in regelmäßigen Abständen,
Hüllwellrohr D 60 mm,
Einzellänge bis 38 cm,
gesamt 36 Stück
Untergrund Tiefergründung wie vor beschrieben,
Bauteilhöhe ca. 0,4 m.
Menge: 24,000 m2

**03.04.260 Ortbeton Streifenfundament Stahlbeton C25/30 XC2 B 30-40cm T 30-40cm**
Ortbeton Streifenfundament,
obere Betonfläche waagerecht,
aus Stahlbeton,
Normalbeton C 25/30 DIN 1045-2,
natürliche Gesteinskörnung,
Expositionsklasse XC2 (Bewehrungskorrosion durch
Karbonatisierung, nass/selten trocken),
Querschnittsbreite über 30 bis 40 cm,
Querschnittstiefe über 30 bis 40 cm.

Streifenfundament zur Aufnahme der Stützenfüße,
als Hülsenfundamente mit Aussparungen in Form von
Hüllwellrohren D 60 mm,
gesamt 36 Stück (9 Stützenanschlüsse),
zum späteren Einbau der Anschlussbewehrung der
FT-Stützenfüße.

Ausführung der Oberseite der Streifenfundamente mit
Grenzwerten für Ebenheitsabweichungen mit erhöhten
Ebenheitsanforderungen DIN 18202 Ausgabe 2019-07
Tabelle 3 Zeile 7. Die Streifenfundamente stellen den
Aufstellsockel der Stützenfüße dar.
Menge: 4,800 m3

*Hinweis*
Die Stützenfüße einschl. der Fundamente sind zu
fertigen, zu liefern und flucht-, lot- und
höhengerecht einzubauen.

Angebotspreise verstehen sich einschließlich der
erforderlichen Bewehrung (auch Anschlussbewehrung).
Ausführung einschließlich beschriebener Einbauteile
und Mörtelbett.

Die statische Vorbemessung liegt vor. Die anpassende
Tragwerks- und  Elementplanung /Werkplanung muss durch
den AN erfolgen. Die Kosten sind in die Einheitspreise
einzurechnen.

**03.04.270 Stützenfuß, Stb-FT, symmetrisch**
Fertigteil-Stützenfuß / Stützensockel zur Aufnahme
bauseitiger Holz-Stützen des Laubengangs,
bestehend aus Schaft und oberem konischen Stützenfuß
(Konus).

Schaft:
quadratische Grundfläche 30 x 30 cm,
Höhe unterschiedlich, in Abhängigkeit der jeweiligen
genauen Einbauposition,
Höhe von 29,1 cm bis 50 cm;

Konus:
quadratische Grundfläche 30 x 30 cm,
Konus nach oben konisch verlaufend, Konushöhe 40 cm,
zzgl umlaufender Fase an der Oberkante des Konus, Höhe
der Fase 3cm,

mit einbetoniertem Stützenfuß als zugelassenes
Einbauteil (separate Position) zum bauseitigen
Anschluss der Laubengangstützen aus Holz.

Schaft und Konus als komplettes Stahlbetonfertigteil
mit Montagevorkehrungen einschließlich folgenden
Leistungen:
-  Anfertigen von Werkplänen mit Angabe der
Transport- und Montage-vorkehrungen.
- mit je 4 Stück Anschlussbewehrung aus Gewindestangen
D 14 mm mit Ankerscheibe D 40 mm zum Einbetonieren in
die Hüllwellrohre des vorbeschriebenen
Streifenfundaments, Einzellänge bis 80 cm
-  mit Aussparungen im Schaft als Vergussrohr, für
den Verguss der Anschlussbewehrung in die
Hüllwellrohre während der Montage
- mit Entlüftungsrohren zur Entlüftung während des
Verguss,
- mit mind. 2 Sütck Gewindehülsen im Schaftbereich
zwecks Montageanhängung beim Einbau.
- Der Stützenfuß steht zum größten Teil im Gelände.
Die Geländehöhe variiert je nach Einbauort. Gesamthöhe
bis 95 cm.
- Die sichtbaren Oberflächen des Konus sind als
Sichtbeton (SB 2 gemäß gültigem DBV-Merkblatt
"Sichtbeton",  mit glatter nicht saugender Schalung
ohne Stöße, zur Erzielung einer glatten
Betonoberfläche mit einheitlicher Porenstruktur
(Porengröße und Porenverteilung) und Farbe sowie frei
von Flecken, Verunreinigungen, Lunkern, Ausblühungen.
An die erdangefüllte Oberfläche bestehen keine
Anforderungen.
- Montage der 9 Stück Stützenfüße auf
Streifenfundament, der Einbau muss absolut höhen- und
fluchtrecht untereinander erfolgen (auf den
Fundamenten werden Holzstützen mit einem
durchlaufenden Unterzug angeordnet, es gibt keine
Ausgleichsmöglichkeiten).
- Kanten scharfkantig ausbilden.
- Der Stützenfuß sitzt symmetrisch / mittig auf dem
Streifenfundament.
- Leistung versteht sich einschließlich Schalung.

Die Bewehrung wird in einer gesonderten Position
erfasst.
Betongüte Elemente  :  C25/30
Expositionsklassen  :  XC4, XF1
Oberfläche  :  Sichtbeton 2 gemäß DBV-Merkblatt
Sichtbeton

Abmessungen komplett  :  LxBxH 30 x 30 x 72-93 cm,

Weitere Abmessungen werden in der Werkplanung
abgestimmt.

Der Stützenfuß ist zu liefern und flucht- und
höhengenau einzubauen. Die Anschlussbewehrung ist im
Hüllrohr kraftschlüssig einzubauen und mit
Vergussmörtel satt auszugießen. Die Fuge zwischen
Fundament und Stützenfuß ist vollfugig und bündig
herzustellen.

Vergussrohre und Entlpftungsrohre sind nach Montage
komplett zu verfüllen, farblich angepasst an die
angrenzende Betonfläche des Stützenfußes.
Menge: 9,000 St

**03.04.280 Stützenfuß-schuh Stahl verz**
Stützenfuß/-schuh, Stahl verzinkt,
für Stützenbreite 140/140 mm,
Dornlänge bis 313 mm,
Schaft zum Anschluss der Stütze 110 x 70 x 8 mm
Fußplatte 100 x 80 x 10 mm,
mit bauaufsichtlicher Zulassung,
mit eingeschlitzt/eingebohrt,
zum Einbetonieren,
mit Verbindungsmitteln für den Einbau der Stützen.

Leitfabrikat:
Simpson Strong-Tie IS
mit PIS70G-B 4 Stück STD8xL je Stützenfuß
oder gleichwertig

Angebotenes Fabrikat:

Hersteller:

'.............................'
(vom Bieter einzutragen)

Typ:

'.............................'
(vom Bieter einzutragen).
Menge: 9,000 St

**03.04.290 Schalung Bodenpl. einhäuptig, WP**
Schalung Bodenplatte, als Randschalung, einhäuptig,
Schalungshaut für Betonflächen ohne Anforderung.
Menge: 1,000 m2

**03.04.300 Schalung Außenwand SB2 H 0,5-1m, WP**
Schalung Außenwand, Schalungshaut geeignet für
sichtbar bleibende Betonflächen, mit normalen
Anforderungen, Klasse SB 2 gemäß DBV-Merkblatt
"Sichtbeton", ohne Fuge, Bauteilhöhe über 0,5 bis 1 m.
Menge: 5,000 m2

**03.04.310 Ortbeton Bodenpl. Stahlbeton C25/30 D 15-20cm, WP**
Ortbeton Bodenplatte, als Stahlbeton, Normalbeton C
25/30 DIN 1045-2, natürliche Gesteinskörnung, Dicke
über 15 bis 20 cm.
Menge: 0,300 m3

**03.04.320 Ortbeton Außenwand Stahlbeton C20/25 XC4 D 15-25cm, WP**
Ortbeton Außenwand, obere Betonfläche waagerecht, als
Stahlbeton, Normalbeton C 20/25 DIN 1045-2, natürliche
Gesteinskörnung, Expositionsklasse XC4
(Bewehrungskorrosion durch Karbonatisierung, wechselnd
nass und trocken), Feuchtigkeitsklasse WF
(Betonkorrosion, feuchte Umgebung), Dicke über 15 bis
25 cm.
Menge: 0,400 m3

**03.04.330 Magerbeton unbewehrt C8/10**
Magerbeton
zur Herstellung von Auflagern der Einbauteile,
zur Ver- oder Hinterfüllung,
zum Einbetonieren der Erdungsanlage o.Ä.,
als unbewehrter Beton,
Normalbeton C 8/10 DIN 1045-2,
natürliche Gesteinskörnung,
in Kleinmengen.
Menge: 1,000 m3

#### Titel 03.05 Leerrohrsystem für Hauseinführungen Elt

*Hinweis*
Kabelschutz-Leerrohrsystem für Hauseinführungen ELT u.
TW

Kabelleerrohrsystem für den Einbau in das
Streifenfundament, sowie in die Bodenplatte, Verlegung
bzw. Leerrohrverlauf unter der Fundament-Bodenplatte
des HA-Raumes an der nördlichen Gebäudeecke.

Raumseitig (Bodenplatte) und Fundament abschließend
sind die Systemelemente einzubetonieren und außerhalb
des Fundamentes sind die Leerrohre ca. 0,65 - 1,0m
überstehend/überbrückend in Richtung Kabelschacht
Langmatz (Leistung GaLaBau) einzubauen.

Einbau der Leerrohre in der Ebene bis -1,00 m unter
der OK-Rohbodenplatte und der Einbau von Boden- und
Kabel-Wanddurchführungssystemen (gemäß AFU).

Es ist ein Systemverbund von Produkten
zusammenzustellen, um letztendlich die
Druckwasserdichtheit entsprechend gewährleisten bzw.
herstellen zu
können. In den Spiralschlauch DN 150/160 sind mind. 2
Zugdrähte im Zuge der
Verlegung einzuziehen.

Hersteller/Typ der Planung:  Hauff-Technik/HSI 150
Doppel-Dichtpackungen,
Hauff/Hateflex Rohr 14150,
KRASO/Kabelschutzrohr FLS 150,
KRASO/Hausanschlusssystem KDS 150
TW-Trinkwasser DOYMA/Secura

oder gleichwertig

Hersteller/Typ:
'......................................................
...................'
(vom Bieter einzutragen)

Die Einbauten sind durch Fotos zu dokumentieren und
dem Fachplaner elektronisch zu übergeben. Der
Errichter hat einen Nachweis zu erbringen, dass er das
zur Anwendung gebrachte System fachtechnisch nach
Herstellervorgaben richtig montiert hat. Dies kann
z.B. auch von einem Werksvertreter/
Außendienstmitarbeiter des Herstellers baubegleitend
abgenommen und bestätigt werden.

Das Leerrohr-System ist gegen Verschmutzung (z.B.
durch fließenden Beton) zu sichern, also an den Enden
staubdicht zu verschließen.

Zu beachten ist, dass die Systemdeckel oder
Ringraumpressdichtungen nicht Bestandteil dieser
Ausschreibung sind. Diese Materialien werden
gesondert, erst im Ausbau-Gewerk Elektro
berücksichtigt !

**03.05.10 Doppel-Dichtpackung zum Einbetonieren für Wandstärke 250-350mm**
Doppel-Dichtpackung für den schalungsbündigen Einbau
in Ortbetonwände, ermöglicht den beidseitigen gas- und
wasserdichten Anschluss von Systemabdichtungen für
Kabel und Kabelschutzrohre,
Paketbildung durch Rahmensystem, ab Werk lieferbar.
mit Brandschutz-Zulassung S 90 nach DIN 4102-9 für
Massivwände
ab 240 mm in Verbindung mit F-CABLE HSS (separate
Pos.).

Maße:  Rahmenmaß: 220 x 220 mm (pro Dichtpackung)
Achsabstand:  210 mm
Durchmesser:  bis 160 mm
Mindestwandstärke:  250 mm
Werkstoff Dichtpackung:  ABS mit 3-Stegdichtung aus
TPE;
Verschlussdeckel:  ABS mit Dichtung aus TPE;
Zwischenrohr:  PVC
Lastfall:  Aufstauendes Sickerwasser;
Druckwasser;
WU-Beton  Beanspruchungsklasse 1
Dichtheit:  gas- und wasserdicht bis 2,5 bar

Wandstärke (mm):  250 - 350

Einbauort:  Außenfundament-Wand Technikraum

Eigenschaften: Druckdichtigkeit zum Beton durch
aufgespritzte 3-Stegdichtung; beidseitiges
Qualitätssiegel: Dichtheit ab Werk.
Kontrollmöglichkeit bei versehentlichem oder
unbefugtem Öffnen
des Verschlussdeckels liefern und montieren

Fabrikat der Planung: Hauff-Technik
Typ: HSI 150-K2/250 - 350 oder gleichwertig.

Angebotenes Fabrikat:

Hersteller:

'.............................'
(vom Bieter einzutragen)

Typ:

'.............................'
(vom Bieter einzutragen).
Menge: 4,000 St

**03.05.20 Hausanschlusssystem KDS 150 / 1 x 1**
HES zur Einführung von Versorgungsleitungen,
wie Starkstromkabel,
Steuer- und Datenleitungen,
von der Verlegeebene (Planum unter der Bodenplatte)
von unten in die Unterverteiler- bzw.
Datenverteilschwerpunkte in den Technikräumen,
Hausanschlusssystem mit amtlichem Prüfzeugnis für
Medien-Hauseinführung,
mit druckwasserdichter, umlaufender KRASO®
Vierstegdichtung,
mit 1 x KRASO® KDS 150 Leerrohraufsatz 20 cm mit
Bajonettverschluss,
90° Leerrohrsystem mit Radius 650mm,
Aufstellvorrichtung,
sowie 2 x KRASO® KDS 150 Verschlussdeckeln beidseitig,

komplettes System liefern und fachgerecht einbauen,
auf Magerbetonfläche aufsetzen (inkl.) und zur OKRF
ausrichten und fixieren,
teilweise mit in die Streifenfundament - Schalung
einbauen und mit dem
Fundament Beton vergießen, später Betonverguss der
oberen Dichtpackung
mit der Bodenplatte.

Fabrikat der Planung: KRASO GmbH & Co. KG
Typ: KDS 150 / 1 x 1 oder gleichwertig

Angebotenes Fabrikat:

Hersteller:

'.............................'
(vom Bieter einzutragen)

Typ:

'.............................'
(vom Bieter einzutragen).
Menge: 2,000 St

**03.05.30 Hausanschlusssystem KDS 150 / 1 x 2**
HES zur Einführung von Versorgungsleitungen,
wie Starkstromkabel, Steuer- und Datenleitungen, von
der Verlegeebene (Planum unter der Bodenplatte) von
unten in die Unterverteiler- bzw.
Datenverteilschwerpunkte in den Technikräumen,
Hausanschlusssystem mit amtlichem Prüfzeugnis für
Medien-Hauseinführung,
mit druckwasserdichter, umlaufender KRASO®
Vierstegdichtung,
mit 2 x KRASO® KDS 150 Leerrohraufsatz 20 cm mit
Bajonettverschluss,
90° Leerrohrsystem mit Radius 650mm,
Aufstellvorrichtung,
sowie 4 x KRASO® KDS 150 Verschlussdeckeln beidseitig,

komplettes System liefern und fachgerecht einbauen,
auf Magerbetonfläche aufsetzen (inkl.) und zur OKRF
ausrichten und fixieren,
bauseitiges Verfüllen, Verdichten und Betonverguss der
Bodenplatte.

Fabrikat der Planung: KRASO GmbH & Co. KG
Typ: KDS 150 / 1 x 2 oder gleichwertig

Angebotenes Fabrikat:

Hersteller:

'.............................'
(vom Bieter einzutragen)

Typ:

'.............................'
(vom Bieter einzutragen).
Menge: 1,000 St

**03.05.40 KRASO Starkwandiges Kunststoff-Kabelschutzrohr FLS 150 mm**
KRASO Starkwandiges Kunststoff-Kabelschutzrohr FLS 150
mm als Kabelschutzrohr bzw. Leerrohr,
nach DIN EN 50086-2-4,
für Erdverlegung,
biegsames Kabelschutzrohr aus Kunststoff,
halogenfrei, in Verbundbauweise, außen Spirale aus
Hart-PVC, Innen glattwandig, rot, schwere Ausführung,
für hohe mechanische Beanspruchung, hohe Laugen- und
Säurebeständigkeit, frei von Weichmachern, mit
anteiligen Schlauchverbindern, gas- und wasserdicht
mit original Verbindungen Überdruck von 4,0 bzw. 3,0
bar und Unterdruck 0,7 bzw. 0,5 bar,
Temperaturbeständigkeit -15°C bis +60°C.

inkl. anteiliger Schlauch-Verbinder mit
Edelstahlspannbändern für wasserdichte
Verlegung und inkl. Endkappen, mit Einzugsschnur bzw.
-seil,

Rohrdurchmesser innen ca. 151 mm,
Rohrdurchmesser außen ca. 165 mm,

liefern und in Teillängen auf bauseitig hergestelltem
verdichteten Planum bzw. in Kabelgräben (Erdarbeiten
bauseitig oder in gesonderten Positionen) für den
mechanischen Schutz von Steuer- und Datenkabeln,
im Sandbett und unter Beachtung von Abständen zu
anderen Kabelsystemen
bis zu zweilagig verlegen, inkl. anteiliger
Abstandhalter, Einsandmaterial in gesonderten
Positionen, inkl. Kennzeichnung.

Fabrikat der Planung:
Hersteller: KRASO
Typ: FLS 150 oder gleichwertig,

Angebotenes Fabrikat:

Hersteller:

'.............................'
(vom Bieter einzutragen)

Typ:

'.............................'
(vom Bieter einzutragen).
Menge: 25,000 m

**03.05.50 Zugdrähte für Kabelzug, in Kabelleerrohr einziehen**
Zugdrähte für die ausgeschriebenen Spiralschläuche
bzw. Flexleerrohre.

Komplett liefern und in Teillängen in Leerrohre
einziehen
Menge: 50,000 m

**03.05.60 KRASO Systemdeckel mit Schlauchadapter 150**
Systemdeckel inkl. Bajonettanschluss, Schlauchadapter
zum Anschluss von
PE-Wellrohren oder PVC-Rohren an Kabeldurchführung KDS
150,
mittels Schlauchadapter mit Anwendungsbereich 150-165
mm,
gegen drückendes Wasser bis 1,0 bar, mit amtlichem
Prüfzeugnis für
Medien-Hauseinführung, mit 30 mm Dichtung, rostfreier
Edelstahl V2A,

liefern und fachgerecht einbauen.

Fabrikat der Planung: KRASO GmbH & Co. KG
Typ: KDS 150 / Systemdeckel mit Schlauchadapter
oder gleichwertig

Angebotenes Fabrikat:

Hersteller:

'.............................'
(vom Bieter einzutragen)

Typ:

'.............................'
(vom Bieter einzutragen).
Menge: 6,000 St

**03.05.70 KRASO Schlauchverbinder FLS 150**
Schlauchverbinder zum Verbinden von PE-Wellrohren oder
PVC-Rohren anderer Hersteller mit KRASO FLS
Kabelschutzrohr,
Anwendungsbereich Außendurchmesser 150-165 mm,
gegen drückendes Wasser bis 1,0 bar, mit amtlichem
Prüfzeugnis für
Medien-Hauseinführung, Gummimanschette mit 30 mm
Dichtung,
inkl. 2x Spannbänder aus rostfreiem Edelstahl V2A,

liefern und fachgerecht montieren.

Fabrikat der Planung: KRASO GmbH & Co. KG
Typ: Schlauchverbinder für K.-Schutzrohr FLS 150 und
Kabuflex R 160 oder gleichwerig

Angebotenes Fabrikat:

Hersteller:

'.............................'
(vom Bieter einzutragen)

Typ:

'.............................'
(vom Bieter einzutragen).
Menge: 2,000 St

**03.05.80 KRASO Systemdeckel KDS 150 mit Schlauchadapter 160**
Systemdeckel inkl. Bajonettanschluss, Schlauchadapter
zum Anschluss von
PE-Wellrohren oder PVC-Rohren an Kabeldurchführung KDS
150,
mittels Schlauchadapter mit Anwendungsbereich 150-165
mm,
gegen drückendes Wasser bis 1,0 bar, bei Verwendung
von KRASO FLS
druckwasserdicht bis 2,5 bar, mit amtlichem
Prüfzeugnis für
Medien-Hauseinführung, mit 30 mm Dichtung, Spannbänder
aus rostfreiem Edelstahl V2A,

liefern und fachgerecht einbauen.

Fabrikat der Planung: KRASO GmbH & Co. KG
Typ: KDS 150 / Systemdeckel mit Schlauchadapter 160
oder gleichwertig

Angebotenes Fabrikat:

Hersteller:

'.............................'
(vom Bieter einzutragen)

Typ:

'.............................'
(vom Bieter einzutragen).
Menge: 4,000 St

**03.05.90 Hauseinführung Aufstellvorrichtung Wasser**
Hauseinführung mit Aufstellvorrichtung Wasser
1-fach, 6 Meter für Versorgungsleitung Wasser
bei nicht unterkellertem Gebäude
geprüft nach DVGW VP.601

bestehend aus:
- stabile Aufstellvorrichtung mit Standfußverlängerung
- höhenverstellbares Bodenplattenelement mit gas- und
druckwasserdichter, umlaufender Vierstegdichtung,
Spachtelflansch und Bauzeitschutzdeckel
- flexibles Leerrohrsystem, Innendurchmesser: 80mm, je
6m, mit Rastmuffe und Sichtkontrolle und
Verschlussdeckel
- höhenverstellbarer Estrichaufsatz mit Schutzfolie
und Höhenfixierung

inkl. Installationsset bestehend aus:
-2x Dichteinsatz Wasser (Stufenlos Scheibentechnik:
26-50 mm oder blind)
- Primär- und Sekundärdichtung Wasser
- Mantelrohrendstopfen
- Verlängerungsset
Menge: 1,000 St

### LOS 04 Abdichtungsarbeiten

#### Titel 04.01 Fundamentabdichtung

**04.01.10 Untergrund reinigen Beton, Fundamente**
Reinigen des Untergrundes aus Beton,
von haftungsmindernden Schichten,
durch Absaugen und Entfernen von Schalöl,
aufgenommene Stoffe sammeln, laden, transportieren und
fachgerecht entsorgen.

Abfall ist nicht gefährlich, nicht schadstoffbelastet.

Ausführung an Außenseiten der Betonfundamente und
Beton-Tiefergründungen zur Aufnahme von PMBC.
Menge: 112,000 m2

**04.01.20 Hohlkehle Wand-Fundament Zementmörtel Haftbrücke**
Hohlkehle am Übergang Streifenfundament auf
Beton-Tiefergründung ausbilden,
in wasserundurchlässigem Zementmörtel,
einschl. Haftbrücke.
Menge: 69,000 m

**04.01.30 Grundierung Bitumenemulsion Fundament**
Grundierung für nachfolgende PMBC-Abdichtung, aus
Bitumenemulsion, auf das System der Abdichtung
abgestimmt,
auf vertikalen Flächen der Fundamente,
Untergrund Beton.
Menge: 112,000 m2

**04.01.40 Abdichtung Wand W2.1-E PMBC D 4mm 2-schichtig Spachtelverf Verstärkungseinlage**
Abdichtung erdberührter Wände DIN 18533-1 und DIN
18533-3,
Raumnutzungsklasse RN1-E (geringe Anforderung),
Wassereinwirkungsklasse W2.1-E (mäßige Einwirkung von
drückendem Wasser bis 3 m Eintauchtiefe), Rissklasse
R2-E (mäßig),
Rissüberbrückungsklasse RÜ3-E (hohe Rissüberbrückung
bis 1 mm,
Rissversatz bis 0,5 mm),
mit kunststoffmodifizierter Bitumen-Dickbeschichtung
(PMBC),
Trockenschichtdicke mind. 4 mm,
2-schichtig,
im Spachtelverfahren aufbringen,
einschl. Verstärkungseinlage,
Untergrund Beton.
Menge: 32,000 m2

**04.01.50 Abdichtung Wand W1.2-E PMBC D 3mm 2-schichtig Spachtelverf**
Abdichtung erdberührter Wände DIN 18533-1 und DIN
18533-3,
Raumnutzungsklasse RN1-E (geringe Anforderung),
Wassereinwirkungsklasse W1.2-E (Bodenfeuchte und
nichtdrückendes Wasser bei Bodenplatten und
erdberührten Wänden mit Dränung),
Rissklasse R1-E (gering),
Rissüberbrückungsklasse RÜ1-E (geringe
Rissüberbrückung bis 0,2 mm),
mit kunststoffmodifizierter Bitumen-Dickbeschichtung
(PMBC),
Trockenschichtdicke mind. 3 mm,
2-schichtig,
im Spachtelverfahren aufbringen,
Untergrund Beton.
Menge: 48,000 m2

**04.01.60 Abdichtung Wand W1.1-E PMBC D 3mm 2-schichtig Spachtelverf**
Abdichtung erdberührter Wände DIN 18533-1 und DIN
18533-3, Raumnutzungsklasse RN1-E (geringe
Anforderung),
Wassereinwirkungsklasse W1.1-E (Bodenfeuchte und
nichtdrückendes Wasser bei Bodenplatten und
erdberührten Wänden),
Rissklasse R1-E (gering),
Rissüberbrückungsklasse RÜ1-E (geringe
Rissüberbrückung bis 0,2 mm),
mit kunststoffmodifizierter Bitumen-Dickbeschichtung
(PMBC),
Trockenschichtdicke mind. 3 mm,
2-schichtig,
im Spachtelverfahren aufbringen,
Untergrund Beton.
Menge: 31,000 m2

**04.01.70 Untergrund reinigen Beton, Aufkantung**
Reinigen des Untergrundes aus Beton,
von haftungsmindernden Schichten,
durch Absaugen und Entfernen von Schalöl,
aufgenommene Stoffe sammeln, laden, transportieren und
fachgerecht entsorgen.

Abfall ist nicht gefährlich, nicht schadstoffbelastet.

Ausführung an Oberseite und Innenseite der
Betonaufkantung,
zur Aufnahme von Bahnenabdichtungen.
Menge: 42,000 m2

**04.01.80 Hohlkehle Wand-Fundament Zementmörtel Haftbrücke**
Hohlkehle am Übergang Bodenplatte zu Sockelaufkantung
ausbilden,
in wasserundurchlässigem Zementmörtel,
einschl. Haftbrücke.
Menge: 85,000 m

**04.01.90 Voranstrich Bitumenemulsion Wand**
Voranstrich für bahnenförmige Abdichtungen, aus
Bitumenemulsion, auf Aufkantungen aus Beton.
Menge: 99,000 m2

**04.01.100 Abdichtung Wand W1.1-E einlagig Bitumen-Dachdichtungsbahn PV200DD BA**
Abdichtung der Betonaufkantung oberhalb der
Bodenplatte,
raumseitig,
auch als Anschluss an die spätere Abdichtung der
Bodenplatte,
nach DIN 18533-1 und DIN 18533-2, Raumnutzungsklasse
RN1-E (geringe Anforderung), Wassereinwirkungsklasse
W1.1-E (Bodenfeuchte und nichtdrückendes Wasser bei
Bodenplatten und erdberührten Wänden),
Rissklasse R1-E (gering), Rissüberbrückungsklasse
RÜ1-E (geringe Rissüberbrückung bis 0,2 mm),
einlagig,
Bitumen-Dachdichtungsbahnen PV 200 DD mit
Polyestervlieseinlage 200/250 g/m2,
Anwendungstyp DIN/TS 20000-202 BA (Bahn für
Bauwerksabdichtung),
im Bürstenstreich- und Gießverfahren aufbringen,
Untergrund Beton,

Die Betonaufkantung ist auf der Außenseite an das
PMBC-Abdichtungssytem anschließen, über die Oberseite
der Aufkantung hinweg bis auf die Bodenplatte zu
führen und fachgerecht zu verkleben.

Streifenbreite: 80 / 120 cm
Menge: 99,000 m2

**04.01.110 Übergang Bodenplatte Abdichtung Wand PV 200 DD**
Übergang der Fußpunkte der Holzrahmenbauwände, über
die Betonaufkantung bis auf die Abdichtung der
Bodenplatte,
DIN 18533-1 und DIN 18533-2,
mit adhäsiver Verklebung,
Raumnutzungsklasse RN1-E (geringe Anforderung),
Wassereinwirkungsklasse W1.1-E (Bodenfeuchte und
nichtdrückendes Wasser bei Bodenplatten und
erdberührten Wänden),
Rissklasse R1-E (gering),
Rissüberbrückungsklasse RÜ1-E (geringe
Rissüberbrückung bis 0,2 mm),

als 2. Lage der 2-lagigen Abdichtung,
aus Bitumen-Dachdichtungsbahnen PV 200 DD mit
Polyestervlieseinlage 200/250 g/m2,
Anwendungstyp DIN/TS 20000-202 BA (Bahn für
Bauwerksabdichtung).

Die erste Lage wird vor dem Errichten der
Holzrahmenwände über die Betonaufkantung geführt und
außensetig mit dem PMBC-Abdichtungssystem verbunden.
(siehe Vorposition)

Bahnenbreite: bis 55 cm
Menge: 138,000 m

**04.01.120 Untergrund reinigen Beton, schleifen absaugen**
Reinigen des Untergrundes aus Beton,
von grober Verschmutzung,
von haftungsmindernden Schichten,
durch Schleifen mit anschließendem Absaugen,
aufgenommene Stoffe sammeln, laden, transportieren und
fachgerecht entsorgen.

Abfall nicht gefährlich, nicht schadstoffbelastet.
Menge: 404,000 m2

**04.01.130 Voranstrich Bitumenemulsion Boden**
STLB-Bau 2025-10 018
Voranstrich für bahnenförmige Abdichtungen, aus
Bitumenemulsion, auf Boden, Untergrund Beton.
Menge: 404,000 m2

**04.01.140 Abdichtung Bodenplatte W1.1-E einlagig, PV200DD**
Abdichtung erdberührter Bodenplatten DIN 18533-1 und
DIN 18533-2, Raumnutzungsklasse RN1-E (geringe
Anforderung), Wassereinwirkungsklasse W1.1-E
(Bodenfeuchte und nichtdrückendes Wasser bei
Bodenplatten und erdberührten Wänden), Rissklasse R1-E
(gering), Rissüberbrückungsklasse RÜ1-E (geringe
Rissüberbrückung bis 0,2 mm), einlagig,
Bitumen-Dachdichtungsbahnen PV 200 DD mit
Polyestervlieseinlage 200/250 g/m2, Anwendungstyp
DIN/TS 20000-202 BA (Bahn für Bauwerksabdichtung), im
Gieß- und Einwalzverfahren aufbringen.

Die Flächenabdichtung ist an die Randabdichtung mit
Überdeckung anzuschließen und zu verkleben.
Menge: 404,000 m2

**04.01.150 Anschluss Durchdringung Abdichtung Wand adhäsiv Durchm. bis 10cm W1.1- E 2lagig Bitumen-Dachdichtungsbahn PV200DD BA**
STLB-Bau 2025-10 018
Anschluss an Durchdringung in der Abdichtung
erdberührter Wände DIN 18533-1 und DIN 18533-2, mit
adhäsiver Verklebung, an Futterrohr, Durchmesser bis 10
cm, Raumnutzungsklasse RN1-E (geringe Anforderung),
Wassereinwirkungsklasse W1.1-E (Bodenfeuchte und
nichtdrückendes Wasser bei Bodenplatten und
erdberührten Wänden), Rissklasse R1-E (gering),
Rissüberbrückungsklasse RÜ1-E (geringe Rissüberbrückung
bis 0,2 mm), 2-lagig, Bitumen-Dachdichtungsbahnen PV
200 DD mit Polyestervlieseinlage 200/250 g/m2,
Anwendungstyp DIN/TS 20000-202 BA (Bahn für
Bauwerksabdichtung).
Menge: 2,000 St

**04.01.160 Anschluss Durchdringung Abdichtung Wand adhäsiv Durchm. 10-25cm W1.1-E 2lagig Bitumen-Dachdichtungsbahn PV200DD BA**
STLB-Bau 2025-10 018
Anschluss an Durchdringung in der Abdichtung
erdberührter Wände DIN 18533-1 und DIN 18533-2, mit
adhäsiver Verklebung, an Futterrohr, Durchmesser über
10 bis 25 cm, Raumnutzungsklasse RN1-E (geringe
Anforderung), Wassereinwirkungsklasse W1.1-E
(Bodenfeuchte und nichtdrückendes Wasser bei
Bodenplatten und erdberührten Wänden), Rissklasse R1-E
(gering), Rissüberbrückungsklasse RÜ1-E (geringe
Rissüberbrückung bis 0,2 mm), 2-lagig, Bitumen-
Dachdichtungsbahnen PV 200 DD mit Polyestervlieseinlage
200/250 g/m2, Anwendungstyp DIN/TS 20000-202 BA (Bahn
für Bauwerksabdichtung).
Menge: 2,000 St

**04.01.170 Anschluss Durchdringung Abdichtung Bodenplatte adhäsiv Durchm. bis 10cm W1.1-E einlagig Bitumen-Dachdichtungsbahn PV200DD BA**
STLB-Bau 2025-10 018
Anschluss an Durchdringung in der Abdichtung
erdberührter Bodenplatten DIN 18533-1 und DIN 18533-2,
mit adhäsiver Verklebung, an Futterrohr, Durchmesser
bis 10 cm, Raumnutzungsklasse RN1-E (geringe
Anforderung), Wassereinwirkungsklasse W1.1-E
(Bodenfeuchte und nichtdrückendes Wasser bei
Bodenplatten und erdberührten Wänden), Rissklasse R1-E
(gering), Rissüberbrückungsklasse RÜ1-E (geringe
Rissüberbrückung bis 0,2 mm), einlagig, Bitumen-
Dachdichtungsbahnen PV 200 DD mit Polyestervlieseinlage
200/250 g/m2, Anwendungstyp DIN/TS 20000-202 BA (Bahn
für Bauwerksabdichtung).
Menge: 11,000 St

**04.01.180 Anschluss Durchdringung Abdichtung Bodenplatte adhäsiv Durchm. 10-25cm W1.1-E einlagig Bitumen-Dachdichtungsbahn PV200DD BA**
STLB-Bau 2025-10 018
Anschluss an Durchdringung in der Abdichtung
erdberührter Bodenplatten DIN 18533-1 und DIN 18533-2,
mit adhäsiver Verklebung, an Futterrohr, Durchmesser
über 10 bis 25 cm, Raumnutzungsklasse RN1-E (geringe
Anforderung), Wassereinwirkungsklasse W1.1-E
(Bodenfeuchte und nichtdrückendes Wasser bei
Bodenplatten und erdberührten Wänden), Rissklasse R1-E
(gering), Rissüberbrückungsklasse RÜ1-E (geringe
Rissüberbrückung bis 0,2 mm), einlagig, Bitumen-
Dachdichtungsbahnen PV 200 DD mit Polyestervlieseinlage
200/250 g/m2, Anwendungstyp DIN/TS 20000-202 BA (Bahn
für Bauwerksabdichtung).
Menge: 2,000 St

**04.01.190 Perimeterdämmung Streifenfundament Seiten W2.1-E PS-Hartschaum XPS 0,035W/(mK) D 160mm PW dh**
STLB-Bau 2025-10 013
Perimeterdämmung auf den Seiten des
Streifenfundamentes, Wassereinwirkungsklasse W2.1-E
(mäßige Einwirkung von drückendem Wasser bis 3 m
Eintauchtiefe), aus Polystyrol-Hartschaum XPS DIN EN
13164, Bemessungswert der Wärmeleitfähigkeit max. 0,035
W/(mK), Nennwert der Wärmeleitfähigkeit max. 0,034
W/(mK), Dicke 160 mm, Anwendungsgebiet DIN 4108-10 PW,
hohe Druckbelastbarkeit - dh, mit Klebe- und
Dichtungsmasse auf Bitumenbasis (2-Komponentenkleber)
befestigen.
Menge: 29,200 m2

**04.01.200 Perimeterdämmung Streifenfundament Seiten W1.2-E PS-Hartschaum XPS 0,035W/(mK) D 160mm PW dh**
STLB-Bau 2025-10 013
Perimeterdämmung auf den Seiten des
Streifenfundamentes, Wassereinwirkungsklasse W1.2-E
(Bodenfeuchte und nichtdrückendes Wasser bei
Bodenplatten und erdberührten Wänden mit Dränung), aus
Polystyrol-Hartschaum XPS DIN EN 13164, Bemessungswert
der Wärmeleitfähigkeit max. 0,035 W/(mK), Nennwert der
Wärmeleitfähigkeit max. 0,034 W/(mK), Dicke 160 mm,
Anwendungsgebiet DIN 4108-10 PW, hohe
Druckbelastbarkeit - dh, mit Klebe- und Dichtungsmasse
auf Bitumenbasis (2-Komponentenkleber) befestigen.
Menge: 17,500 m2

**04.01.210 Perimeterdämmung Streifenfundament Seiten W1.2-E PS-Hartschaum XPS 0,035W/(mK) D 140mm PW dh**
STLB-Bau 2025-10 013
Perimeterdämmung auf den Seiten des
Streifenfundamentes, Wassereinwirkungsklasse W1.2-E
(Bodenfeuchte und nichtdrückendes Wasser bei
Bodenplatten und erdberührten Wänden mit Dränung), aus
Polystyrol-Hartschaum XPS DIN EN 13164, Bemessungswert
der Wärmeleitfähigkeit max. 0,035 W/(mK), Nennwert der
Wärmeleitfähigkeit max. 0,034 W/(mK), Dicke 140 mm,
Anwendungsgebiet DIN 4108-10 PW, hohe
Druckbelastbarkeit - dh, mit Klebe- und Dichtungsmasse
auf Bitumenbasis (2-Komponentenkleber) befestigen.
Menge: 17,500 m2

**04.01.220 Perimeterdämmung Streifenfundament Seiten W1.1-E PS-Hartschaum XPS 0,035W/(mK) D 160mm PW dh**
STLB-Bau 2025-10 013
Perimeterdämmung auf den Seiten des
Streifenfundamentes, Wassereinwirkungsklasse W1.1-E
(Bodenfeuchte und nichtdrückendes Wasser bei
Bodenplatten und erdberührten Wänden), aus Polystyrol-
Hartschaum XPS DIN EN 13164, Bemessungswert der
Wärmeleitfähigkeit max. 0,035 W/(mK), Nennwert der
Wärmeleitfähigkeit max. 0,034 W/(mK), Dicke 160 mm,
Anwendungsgebiet DIN 4108-10 PW, hohe
Druckbelastbarkeit - dh, mit Klebe- und Dichtungsmasse
auf Bitumenbasis (2-Komponentenkleber) befestigen.
Menge: 27,900 m2

**04.01.230 Armierungsputz mineral.Werktrockenmörtel D 3-5mm Verputzte Außenwärmedämmung Sockel**
Armierungsputz aus mineralischem Werktrockenmörtel,
Dicke 3 bis 5 mm, einschl. Armierungsgewebe, für
verputzte Außenwärmedämmung XPS,
auf Sockel.
Menge: 47,000 m2

**04.01.240 Oberputz OP Dispersionsputz Grundierung Reibeputz-Struktur Körnung 2mm Verputzte Außenwärmedämmung Sockel**
Oberputz DIN 18550-1,
Dispersionsputz,
einschl. Grundierung,
in Reibeputz-Struktur,
Körnung 2 mm,
farbig nach Vorgabe AG / Architekt,
für verputzte Außenwärmedämmung,
auf Sockel.
Menge: 47,000 m2

**04.01.250 Noppenbahn als Drainbahn**
Drain- und Anfüllschutzbahn anbauen mit
DS-Systemschutz, Noppenbahn, dreilagig
Menge: 65,000 m²

### LOS 05 Erdarbeiten für Ver- und Entsorgungsleit

#### Titel 05.01 Vorbereitende Maßnahmen

**05.01.10 Abstecken Schächte**
Absteckung des AW_Schachts S9 nach den vom AG
übergebenen Koordinaten (auf Papier und digital),
Vermarkung sichern und ggf. wieder herstellen.
Menge: 1,000 psch

**05.01.20 Absteckung Trasse Versorgungsleitungen**
Absteckung der Trasse für die geplante AW-Leitung
unter dem Gebäude nach den vom AG übergebenen
Lageplan, Vermarkung sichern und ggf. wieder
herstellen.
Menge: 1,000 psch

#### Titel 05.02 Erdarbeiten

**05.02.10 Boden Graben Entwässerung lösen, entsorgen, T bis 0,90m, im Gebäude**
Boden der Gräben der Entwässerungsleitung unter der
künftigen Bodenplatte lösen, laden, fördern im Gelände
und seitlich lagern,

ohne Verbau,
Aushubtiefe gesamt bis 0,90 m,
Sohlenbreite Graben 0,60m.

Ausführung im Bereich des Gebäudes. Das Aushubmaterial
besteht bis in eine Tiefe von 60 cm aus dem Schotter-
/ Splitt- Sandgemisch der Tragschicht, darunter
Auffüllung wie im Baugrundgutachten beschrieben.

Der Schotter ist seitlich zum Wiedereinbau zu lagern
Menge: 24,000 m3

**05.02.20 Graben hinterfüllen, D 50-80cm, Sohlen-B 0,5-0,6m, gelagertes Material**
Gräben profilgerecht hinterfüllen,
Arbeiten mit Gerät,
Schichtdicke über 50 bis 80 cm,
Breite der Sohle über 0,5 bis 0,6 m,
Verfüllen mit seitlich gelagertem Material,
(Schottertragschicht unter der Bodenplatte).
Menge: 18,000 m3

#### Titel 05.03 Bettung

**05.03.10 Kies-Sand-Gemisch Bettung AW, AD 150-200mm einbauen verdichten D 15cm**
Kies-Sand-Gemisch, natürliche Gesteinskörnung TL
Gestein, liefern, für Bettungsschicht von
Rohrleitungen, DIN EN 1610, Außendurchmesser 100 mm,
profilgerecht einbauen und verdichten, in Graben,
teilweise mit Verbau,
Gefälleneigung 1%.

Verdichtungsgrad mind. DPr 1,
Schichtdicke mind. 15 cm.
Menge: 6,000 m3

**05.03.20 Kies-Sand-Gemisch Seitenverfüllung Abdeckung AW AD 150-200mm einbauen verdichten D 30-50cm**
Kies-Sand-Gemisch, natürliche Gesteinskörnung TL
Gestein, liefern, für Seitenverfüllung und Abdeckung
von Rohrleitungen, DIN EN 1610, Außendurchmesser 150
bis 200 mm, profilgerecht einbauen und verdichten, in
Graben, teilweise mit Verbau,

Verdichtungsgrad mind. DPr 1,
Schichtdicke über 30 bis 50 cm.
Einbauhöhe über Rohrscheitel 30 cm.
Menge: 18,000 m3

#### Titel 05.05 Sonstige Leistungen

**05.05.10 Rohr markieren Abwasserltg Trassenwarnband Ortungsdraht**
Rohrleitung markieren, für Abwasserleitung, mit
Trassenwarnband, mit eingelegtem Ortungsdraht,
einschl. Lieferung, 40 cm über Rohrscheitel, Farbe
grün.
Menge: 42,000 m

**05.05.20 Kontrollprüfung TSoB Verformungsmodul statischer Lastplattendruckversuch**
STLB-Bau 2025-10 080
Kontrollprüfung ZTV LW auf besondere Anordnung des AG,
für Tragschicht ohne Bindemittel, Prüfung für
Verformungsmodul, mit statischem
Lastplattendruckversuch DIN 18134.
Menge: 1,000 St

**05.05.30 Kontrollprüfung TSoB Verdichtungsgrad**
STLB-Bau 2025-10 080
Kontrollprüfung ZTV SoB-StB auf besondere Anordnung des
AG, für Tragschicht ohne Bindemittel, Prüfung des
Verdichtungsgrades.
Menge: 1,000 St

**05.05.40 Lastplattendruckversuch, Prüfprotokoll**
Prüfungen zur Ermittlung der Verdichtungs- bzw.
Tragfähigkeitswerte mittels Lastplattendruckversuch
nach DIN 18134 einschl. Bereitstellung der
erforderlichen Fahrzeuge/Geräte,
Prüfprotokolle in dreifacher Ausfertigung.

Geforderter Verdichtungsgrad DPr.  :mind 100%
Verformungsmodul  : 60MN/m2
Menge: 2,000 St

### LOS 06 Entwässerungskanalarbeiten

*Hinweis*
Das Kürzen von Rohren ist nach Verlegeanleitung des
Herstellers vorzunehmen und in die Einheitspreisen der
Rohre einzurechnen. Ebenfalls sind Passrohre und
Rohrverbindungen (z.B. Doppel-/Überschiebemuffen) in
die Einheitspreise der Rohre einzurechnen und werden
nicht gesondert vergütet.

Die Rohrlängen der Hersteller sind so auszuwählen,
dass die Anzahl der Rohrverbindungen größtmöglich
minimiert wird.

Über die Anforderungen der gemäß §20 Thüringen BO
durch das Deutsche Institut für Bautechnik (DiBt)
bekanntgemachten Bauregelliste A Teil 1 hinaus ist
eine Fremdüberwachung von einer Überwachungsstelle
nach § 25 Abs. 1 Satz 1 Nr. 4 Thür.BO durchzuführen.

Aus Gründen der Gewährleistung und der
Austauschbarkeit dürfen Rohre und Formstücke je
Rohrleitungsdimension nur von ein und demselben
Hersteller verbaut werden.

Schächte aus Beton und Stahlbetonfertigteilen müssen
der DIN EN 1917 und DIN V 4034 Teil 1 entsprechen.

Forderung zu Dichtigkeit für Betonfertigteilschächte:
- Dichtmittel nach DIN 4060 aus Elastomer
- hohlraumfrei
- als Gleitringdichtung
- als Kompressionsdichtung für Schachtfertigteile
Rollringdichtungen sind nicht zulässig!

Für die Schächte sowie für sämtliche Betonarbeiten ist
HS-Zement zu verwenden.

*Hinweis*
Neben dem Mittelstufenhaus wird ein neuer
Übergabeschacht als Betonschacht (S9) angeordnet. Der
Kanal unter der Bodenplatte bis zum S9 werden in DN
100, SN8 ausgeführt.

Der Kanal wird mit Steckmuffen ausgeführt. Eingelegte
Dichtringe sind Leistungsbestandteil, auch wenn nicht
gesondert erwähnt.

Der Kanal zwischen dem Übergabeschacht S9 und dem
Anschlussschacht S8 wird als DN 125.

#### Titel 06.01 Schächte

**06.01.10 Schacht Stb, D 1000/625, T bis 1,5m, AW**
Schacht aus Beton-/Stahlbetonfertigteilen DIN EN 1917,
DIN 4034-1, Typ 2,
rund, DN 1000,
mit Schachtunterteil,
Schachtringen/Schachtrohr,
Auflageringen,
Schachthals DN 1000/625,
Bauteilverbindung mit Dichtungen aus Elastomeren DIN
EN 681-1 und DIN 4060 als Kompressionsdichtung,
Dichtungen werkseitig fest eingebaut,
mit Steigleiter, lichte Weite 300 mm,
Gerinne gekrümmt,
Schachtunterteil,
Gerinne und Auftritt aus Beton C 40/50,
in einem Guss gefertigt,
Auftritt in Scheitelhöhe,
Zu- und Abläufe sohlgleich,
Anschlüsse für gelenkige Einbindung der Zu- und
Abläufe mit Muffe,
Zulauf für Rohre aus PP, DN 100,
Winkel 300 und 265 Gon,
Ablauf für Rohre aus PP, DN 125,
mit Seitenzulauf mit gelenkiger Rohreinbindung,
aus PP, DN 100,
lichte Schachttiefe bis 1,5 m.

Gerinneführung nach den Grundsätzen des Arbeitsblatt
ATV-DVWK 157.

Einsatz als Übergabeschacht S9.
Menge: 1,000 St

**06.01.20 Schachtabdeck. Schachthals DN625 B125**
Schachtabdeckung,
für Schacht DIN EN 1917 und DIN 4034-1 mit Schachthals
DN 625,
Klasse B 125 DIN EN 124-1,
Deckel rund aus Gusseisen DIN EN 124-2,
mit dämpfender Einlage,
mit Lüftungsöffnungen, DIN 4271 - R-B 125,
Rahmen rund aus Gusseisen mit Beton,
höhengerecht in WW-Schachtkopfmörtel DIN 19573 setzen.
Menge: 1,000 St

**06.01.30 Zulage / Abschlag Schachtdeckel B125 - auspflasterbarer Deckel**
Zulage / Abschlag zum vorbeschiebenen Schachtdeckel
bei Ausführung wie folgt:
Rahmen aus Gusseisen,
auspflasterbarer Deckel,
rund aus Gusseisen ohne Lüftungsöffnungen,
statt Gusseisernem Deckel mit Betoneinlage.
Menge: 1,000 St

#### Titel 06.02 Schächte - Formteile und Sonstiges

**06.02.10 Schachtfutter PP AW-SW ID DN125**
Schachtfutter, Formstück aus PP (Polypropylen), mit
allgemeiner bauaufsichtlicher Zulassung, für
Abwasserkanal, für Regenwasser, DN/ID 125,
Nenn-Ringsteifigkeit mind. 10 kN/m2
Menge: 1,000 St

**06.02.20 Schachtfutter PP AW-SW ID DN100**
Schachtfutter, Formstück aus PP (Polypropylen), mit
allgemeiner bauaufsichtlicher Zulassung, für
Abwasserkanal, für Schmutzwasser, DN/ID 100,
Nenn-Ringsteifigkeit min. 8 kN/m2.
Menge: 2,000 St

**06.02.30 Zulage gelenkiger Schachtanschluss Zulauf DN 100 PP**
Zulage für Entwässerungskanal aus PP für gelenkigen
Schachtanschluss,
Gelenkstück Zulauf GZ,
Kurzrohr aus PP, als glattwandiges Vollwandrohr, mit
Muffenverbindung und Lippendichtung,
Ringsteifigkeit mind. 8 kN/m2,
DN 100,
Baulänge 1 m.
Menge: 2,000 St

**06.02.40 Zulage gelenkiger Schachtanschluss Ablauf DN 125 PP**
Zulage für Entwässerungskanal aus PP für gelenkigen
Schachtanschluss,
Gelenkstück Ablauf GA,
Kurzrohr aus PP, als glattwandiges Vollwandrohr, mit
Muffenverbindung und Lippendichtung,
Ringsteifigkeit mind. 10kN/m2,
DN 125,
Baulänge 1 m.
Menge: 1,000 St

**06.02.50 ASS Beton PP homogen AW-SW SV ID DN125**
Anschlussstück für Anschluss an Betonschacht,
Formstück aus PP, mit bauaufsichtlicher Zulassung,
für Abwasserkanal,
für Schmutzwasser,
Steckverbindung,
Rohrende mit Muffe,
DN/ID 125,
Nenn-Ringsteifigkeit mind. 10 kN/m2,
einschließlich Dichtmanschette mit Klemmring / Schelle
und Dichtmasse.
Menge: 1,000 St

**06.02.60 ASS Beton PP homogen AW-SW SV ID DN110**
Anschlussstück für Anschluss an Betonschacht,
Formstück aus PP, mit bauaufsichtlicher Zulassung,
für Abwasserkanal,
für Schmutzwasser,
Steckverbindung,
Rohrende mit Muffe,
DN/ID 100,
Nenn-Ringsteifigkeit mind. 8 kN/m2,
einschließlich Dichtmanschette mit Klemmring / Schelle
und Dichtmasse.
Menge: 2,000 St

#### Titel 06.03 Kanäle AW, RW und Formteile

**06.03.10 AW-SW PP SV ID DN100 Graben T bis 1,25 m, Bettung Typ1 Bettungs-D 15cm Sand ob.Schicht Sand**
Abwasserkanal aus PP (Polypropylen)-Rohren wie in oben
genannter Position beschriennen,

jedoch

DN/ID 100,
Grabentiefe bis 1,25 m.
Menge: 22,000 m

**06.03.20 AW-SW PP SV ID DN100 Graben T bis 1,25 m, Bettung Typ1 Bettungs-D 15cm Sand ob.Schicht Sand**
Abwasserkanal aus PP (Polypropylen)-Rohren wie in
oeben genannter Position beschrieben,

jedoch

DN/ID 100,
Nenn-Ringsteifigkeit mind. 8 kN/m2,
Grabentiefe bis 1,25m.
Menge: 34,000 m

**06.03.30 Abzweig PP Abwasserkanal 30 Grad SV ID DN100**
Abzweig, Formstück aus PP (Polypropylen), mit
allgemeiner bauaufsichtlicher Zulassung, für
Abwasserkanal, für Schmutzwasser, 45 Grad,
Steckverbindung, Rohrende mit Muffe, DN/ID 100,
Nenn-Ringsteifigkeit mind. 10 kN/m2.
Menge: 1,000 St

**06.03.40 Abzweig PP Abwasserkanal 30 Grad SV ID DN100**
Abzweig, Formstück aus PP (Polypropylen), mit
allgemeiner bauaufsichtlicher Zulassung, für
Abwasserkanal, für Schmutzwasser, 45 Grad,
Steckverbindung, Rohrende mit Muffe, DN/ID 100,
Nenn-Ringsteifigkeit mind. 8 kN/m2.
Menge: 1,000 St

**06.03.50 Bogen PP Abwasserkanal 30Grad SV ID DN100**
Bogen, Formstück aus PP (Polypropylen), mit
allgemeiner bauaufsichtlicher Zulassung, für
Abwasserkanal, für Schmutzwasser, 30 Grad,
Steckverbindung, Rohrende mit Muffe, DN/ID 100,
Nenn-Ringsteifigkeit mind. 10 kN/m2.
Menge: 1,000 St

**06.03.60 Bogen PP Abwasserkanal 30Grad SV ID DN100**
Bogen, Formstück aus PP (Polypropylen), mit
allgemeiner bauaufsichtlicher Zulassung, für
Abwasserkanal, für Schmutzwasser, 30 Grad,
Steckverbindung, Rohrende mit Muffe, DN/ID 100,
Nenn-Ringsteifigkeit mind. 8 kN/m2.
Menge: 30,000 St

**06.03.70 Bogen PP Abwasserkanal 45Grad SV ID DN100**
Bogen, Formstück aus PP (Polypropylen), mit
allgemeiner bauaufsichtlicher Zulassung, für
Abwasserkanal, für Schmutzwasser, 45 Grad,
Steckverbindung, Rohrende mit Muffe, DN/ID 100,
Nenn-Ringsteifigkeit mind. 10 kN/m2.
Menge: 4,000 St

**06.03.80 Muffenstopfen PP Abwasserkanal ID DN100**
Muffenstopfen, Formstück aus PP (Polypropylen), mit
allgemeiner bauaufsichtlicher Zulassung, für
Abwasserkanal, für Schmutzwasser, DN/ID 100,
Nenn-Ringsteifigkeit mind. 8 kN/m2.
Menge: 1,000 St

**06.03.90 Wasserdichte Rohrdurchführung, DN 100**
Wasserdichte Wand- und Bodendurchführung als
komplettes Abdichtungsset für Rohrdurchführungen durch
die Beton-Bodenplatte,
als grundwasserdichte Wand- und Bodendurchführung,
Grundwasserdicht bis 6 bar,
für Rohrdurchmesser bis DN 100.

Angebotenes System:

Hersteller:

'.............................'
(vom Bieter einzutragen)
Typ:

'.............................'
(vom Bieter einzutragen).
Menge: 13,000 St

#### Titel 06.04 Dichtheitsprüfung

**06.04.10 LEITUNGSSPÜLUNG**
Diese Position umfasst alle Kosten für die Durchführung
der Spülung aller erdverlegten Entwässerungsleitungen
des AN. Die Spülung erfolgt nach Fertigstellung des
gesamten Rohrnetzes vor der Abnahme.
Die für die Spülung notwendigen Betriebsstoffe sind
einzukalkulieren.
Abrechnung pro lfdm
Menge: 42,000 m

*Hinweis*
Die in nachfolgenden Positionen angeführten
Dichtheitsprüfungen sind verbindlich entsprechend
folgender Vorschriften durchzuführen:

DIN EN 1917
Einstieg- und Kontrollschächte aus Beton,
Stahlfaserbeton und Stahlbeton

DIN EN 1610
Verlegung und Prüfung von Abwasserleitungen und
-kanälen

Arbeitsblatt ATV_DVWK-A 139
Einbau und Prüfung von Abwasserleitungen und -kanälen

Dichtheitsprüfung
Die Schächte sind bis OK Gelände mit Wasser zu füllen.
Zeigen sich Undichtigkeiten, so sind diese durch
geeignete Maßnahmen, die im Einvernehmen mit der
Bauleitung zu treffen sind, kostenlos zu beheben und
die Dichtheitsprobe so oft zu wiederholen, bis die
beanstandeten Stellen als dicht befunden werden.
Zur Durchführung der Dichtheitsprobe sind alle
erforderlichen Maßnahmen zur Sicherung und Absperrung
der Schachtbauwerke einzukalkulieren. Die Kosten für
die Lieferung bzw. Vorhaltung benötigter Materialien
und Geräte sowie deren Ein- und Ausbau ferner
Leitungen für das Herbeiführen und Beseitigen von
Wasser, sind in den Preis einzurechnen.

Prüfprotokolle sind der Abschlussdokumentation
beizufügen.

**06.04.20 Wasserdichtheitsprüfung Schacht**
Wasserdichtheitsprüfung des Schachts,
gemäß DIN,
D 1000/625,
Tiefe bis 2,50m,
Schacht wie in vorstehender Anmerkung zur
Dichtheitsprüfung angegeben, auf Dichtigkeit prüfen
einschl. aller erf. Anlagen, Dichtungen und
Nebenleistungen.

Dichtheitsprüfung ist auch am Bestandsschacht
durchzuführen.

Protokolle sind 2-fach in Papierform zu übergeben.
Menge: 1,000 St

*Hinweis*
Dieser Titel umfasst alle Kosten für die Durchführung
der Prüfung aller erdverlegten Leitungen und Schächte
auf Wasserdichtheit.
Die Prüfung erfolgt an der noch nicht überschütteten
Rohrleitung. Die abschnittsweise Prüfung ist in einem
Prüfprotokoll zu dokumentieren.

Prüftermine sind mit dem Abnahmemeister der Stadt
Erfurt und der örtlichen Bauleitung im Voraus
abzustimmen. Die für die Prüfung
notwendigen Betriebsstoffe sind einzukalkulieren.

Die Prüfung erfolgt durch Befüllen der Leitung und
Prüfung auf Wasserverluste durch Prüfung des
Wasserstands über einen abgestimmten Zeitraum. Zeigen
sich Undichtigkeiten, so sind diese auf Kosten des AN
umgehend zu beseitigen. Die Dichtheitsprüfung erfolgt
so lange, bis keine Undichtigkeiten festzustellen
sind.

Alle für die Prüfung erforderlichen Materialien,
Geräte, sowie deren Lieferung und Vorhaltung, der Ein-
und Ausbau, sind in die Preise einzurechnen.

Zur besseren Sichtbarkeit von Leckstellen ist das
Wasser einzufärben.

Prüfprotokolle sind der Abschlussdokumentation
beizufügen.

*Hinweis*
Bereits verlegte Rohre sind durch Endkappen gegen
Verschmutzung zu schützen.

Alle Leitungen müssen vor dem Verfüllen vom örtlichen
Versorgungsträger abgenommen werden. Der Auftragnehmer
veranlasst eigenständig diese Abnahmen. Protokolle oder
ein schriftlicher Abnahmeverzicht sind der Bauleitung
vorzulegen.

**06.04.30 Dichtheitsprüfung Kanal**
Dichtheitsprüfung der Abwasserkanäle nach der
Einbindung in die Schächte,
nach DIN EN 1610,
Abwasserleitungen DN 100, DN 125 und DN 150,
einschl. aller erf. Anlagen, Abdichtungen und
Nebenleistungen entspr. vorbeschriebener Anmerkung
durchführen.

Protokolle sind 2-fach in Papierform zu übergeben.
Menge: 42,000 m

**06.04.40 Kamerabefahrung**
Entwässerungsleitung durch TV-Kanalbefahrung,
nach Anschluss aller Anschlussleitungen prüfen und
dokumentieren.
Untersuchungsbericht erstellen, Videoaufzeichnung auf
USB-Stick,
DN 100, DN 125, DN 150,
Werkstoff: PP,
Einmündungen und Beschädigungen einmessen und
fotografieren,
Menge: 42,000 m

### LOS 09 Erdung

#### Titel 09.01 Erdungsanlage

*Hinweis*
Ausführung Erdungsanlage

Die nachfolgenden Positionen des Abschnitts
"Erdungsanlage" beinhalten die erforderlichen Arbeiten
zur Errichtung der Erdungsanlage für einen
eingeschossigen Schulneubau.
Das Gebäude wurde in die Blitzschutzklasse III
eingestuft.

Die Grundfläche des Gebäudekomplexes beträgt ca. 600
m2.
Die Gebäudehöhe beträgt am höchsten Punkt ca. 9 m.

Für das Gebäude ist eine Erdungsanlage als Kombination
aus Fundamenterder und Ringerder zu errichten. Das
heißt bei unterschotterten Bodenplattenfundamenten
sind im Erdstoffbereich bzw. Streifenfundamentbereich
Ringerder in der Maschenweite 10x10m zu verlegen und
mit den Fundamenterdern in der
Bodenplatte ebenfalls in der Maschenweite 10x10m
entsprechend zu verbinden.

Die erforderlichen Fundamenterder sind in die
entkoppelten Bodenplatten der einzelnen Gebäude- oder
Betongußabschnitte einzubauen. Diese sind
wiederum durch Dehnungsverbinder in der
Fundamentplatte, leitend und flexibel zu verbinden.

Das Gebäude bzw. der Gebäudekomplex wird auf eine
"Weiße Wanne" (Perimeterdämmung) gegründet, die mit
schlecht leitenden Füllbaustoffen,
wie Splitt bzw. Schotter unterbaut wird. Aus diesem
Grund muss zusätzlich
mit einem V4A vermaschten Ringerder in der
Gründungsebene bzw. auf der Baugrubensohle (ca. 1m
unter der Bodenplatte) die Erdungsanlage aufgebaut
werden.

Dabei ist zu beachten, dass der Ringerder komplett mit
Erdstoff/Bodenaushub überdeckt werden muss. Füllstoffe
wie Dränkies, Splitt oder Schotter sind hier nicht
zulässig !

Die Verbindung zwischen V4A Ringerder- und
Fundamenterder-Maschennetz sollte über die
Streifenfundamente geführt, bzw. an den
Ableitungsanschlussstellen des Äußeren Blitzschutzes,
mittels Erdungseinführungsstangen erfolgen.
Die Verbindung zwischen Fundamenterder und V4A
Ringerder-Maschennetz sollte vorzugsweise auf GOK
erfolgen.

Die Erdanschlussstangen/ - fahnen sind in V4A
Werkstoffnummer 1,4571 je
Ableitungsanschlussstelle auszuführen.
Fassaden-Unterkonstruktion ist am Fußpunkt in den
Blitzschutzpotentialausgleich einzubinden.

Die Fundamenterder, ausgeführt als verzinkter
Stahlbanderder FI 30x3,5mm ist gemäß Blitzschutznorm
alle 2 m mit den Bewehrungsmatten bzw.
Bewehrungskörben leitfähig bzw. blitzstromtragfähig zu
verbinden.
Dies kann mittels Klemm- oder Schweißverbindung
realisiert werden.
Rödelverbindungen sind hier nicht zugelassen.

Die Montage der aufgeführten Leistungen muss von, oder
unter Anleitung einer Blitzschutz-Fachkraft oder
Elektro-Fachkraft, durchgeführt und in
Fertigstellungsabschnitten Fotodokumentiert werden.

Die Anlage wird nach den aktuellen technischen Normen
errichtet.

Den Leistungen liegen zugrunde:
Das Vorschriftenwerk des VDE, VDE 0141 und VDE 0190.
VDE-Richtlinien für das Errichten von
Blitzschutzanlagen DIN EN 62305 Teil 1-4/ DIN VDE
0185-05 Teil 1-4.
Richtlinie für das Einbetten von Fundamenterdern, in
Gebäudefundamenten entsprechend VDEW.

Hinsichtlich der Anforderungen an die Erdungsanlage
sind die gegebenenfalls mitgeltenden Normen zu
beachten, z.B. Personenschutz (DIN VDE 0100).

Die Verbindungsfahne aus der Botenplatte zur Haupt-
Potentialausgleichsschienen im Technikraum,
Küchenbereich und Aufzugschacht ist ebenfalls in V4A
Qualität auszuführen.

Abgrenzungen zu und Beachtung von Vor- und
Folgeleistungen, sowie gleichzeitig laufenden Arbeiten.

Die Leistungen sind in enger Abstimmung mit der
Bauleitung, sowie den für die Vor- und Folgeleistungen
und gleichzeitig laufenden Arbeiten zuständigen
Auftragnehmern auszuführen.

Die baufachliche und terminliche Koordinierung ist zu
berücksichtigen.

Der Auftragnehmer hat vor Erbringung der Leistung die
Ausführungsunterlagen dem Auftraggeber zur Genehmigung
vorzulegen.

Die Leistung umfasst die Lieferung und betriebsfertige
Montage der ausgeschriebenen Anlagenteile
einschließlich aller erforderlichen Klein- und
Befestigungsmaterialien.

Die Leistungen sind in Teilabschnitte entsprechend dem
Baufortschritt des Rohbaus und in enger Abstimmung mit
den anderen ausführenden Firmen auszuführen.

*Hinweis*
beinhaltet nachfolgende Positionen:

**09.01.10 Ringerder als Flachband Stahl NIRO Fl30 V4A**
Banderder als Ringerder unter der Betonbodenplatte
bzw. unter den Streifenfundamenten, oder als
Maschenverbindung (Querungen außerhalb
von Streifenfundamenten), in Erde oder in
Sauberkeitsschicht (Magerbeton)
verlegt, nach DIN EN 50164-2,

Banderdungsleitung aus nichtrostendem Stahl, Fl 30,
Abmessung: 30 x 3,5 mm
Werkstoff-Nr 1.4571 (V4A),

Im Ring und in Maschen im Bereich der Baugrubensohle
im Erdreich,
in/unter Planum (voll Erdstoff umschließend) in/unter
Streifenfundamenten in Teillängen einbauen, und kompl.
als betriebsfertiges Erdungssystem montieren,
anschließendes Verfüllen/Überdecken des Erders mit
Erdstoff, danach ist Überschotterung möglich.
Menge: 200,000 m

**09.01.20 Ringerder als Runddraht und Verbindungsleitungen aus V4A rund 10mm**
Runddraht nach DIN EN 50164-2 (VDE 0185 Teil 202),
für den Einsatz bei Blitzschutz- und Erdungsanlagen.

Leiterdurchmesser: 10 mm
Leiterquerschnitt: 78 mm2
Leiterwerkstoff: NIRO (V4A)
Werkstoffeigenschaften: 1.4571

Im Ring und in Maschen im Bereich der Baugrubensohle
im Erdreich,
in/unter Planum (voll Erdstoff umschließend) in
Teillängen einbauen,
und kompl. als betriebsfertiges Erdungssystem
montieren,
anschließendes Verfüllen/Überdecken des Erders mit
Erdstoff,
danach ist Überschotterung möglich.
Menge: 30,000 m

**09.01.30 Klemme, für ober- und unterirdische Verbindungen NIRO (V4A)**
Klemme,
für Verbindungen von Erderleitungen Fl/Fl; Rd/Rd;
Fl/Rd,
mit Verdrehschutz der Schrauben
Werkstoff-Klemme:  NIRO (V4A)
Klemmbereich Rd / Rd:  7-10 / 7-10 mm
Klemmbereich Rd / Fl:  7-10 / 30 mm
Klemmbereich Fl / Fl:  30 / 30 mm
Normenbezug:  DIN EN 50164-1
Kurzschlussstrom Ik (50Hz) Zeit 1 s
Temp. max. 300°C:  3,2 kA

liefern und betriebsfertig montieren
Menge: 48,000 St

**09.01.40 Korrosionsschutzbinde verarbeiten**
Korrosionsschutzbinde für eine Klemmverbindung
Ausführung nach DIN 30672
zur Umhüllung von Verbindungen im Erdreich,
von Rollenmaterial 10 m lang, 100 mm breit verarbeiten,

Kalkulation pro 1 Stück Verbindungsstelle

Liefern und betriebsfertig montieren
Menge: 48,000 St

**09.01.50 Erdeinführungsstange Rundedelstahl V4A, Dm 16 mm**
Erdeinführungsstange
zum Verbinden der Ringleitungs- und
Fundamenterdungsanlage
mit der Ableitungsanlage des Äußeren Blitzschutzes,
oder zur Anbindung
großer metallener Fassadenelemente (gemäß DIN VDE)
Rundedelstahl Dm 16mm, V4A, inkl. Klemmenverbindungen

Länge:  1500 mm, mit Anschlussleitung 16mm
Durchmesser
Bereich :  Fassaden-Sockelbereich

Liefern und betriebsfertig montieren
Menge: 4,000 St

**09.01.60 Stangenhalter mit Schraube 100mm**
Stangenhalter mit Schraube nach DIN 48 805
für Erdeinführungsstangen 16 mm Material V4A,
verwendbar an Außenwänden auch mit Isolierverkleidungen

Liefern und betriebsfertig montieren
Menge: 16,000 St

**09.01.70 Bodenaushub wieder Verfüllen**
Bodenaushub als Erdstoff nach DIN 18300
auf verlegten Ringerder schichtenweise Wiedereinfüllen
bzw. vollflächig überdecken und verdichten des Bodens,
Bodenklasse nach VOB : Kl.3-Kl.6, inkl. sämtlichen
Sicherungsmaßnahmen bei Arbeiten an und in der
Baugrube, wie Absperrungen, Beschilderungen und
Beleuchtung entsprechend den einschlägigen
Arbeitsschutz-Richtlinien.
Menge: 30,000 m3

**09.01.80 Anschlussfahne einschl. Anschluss an den Erder, Edelstahl V4A**
Anschlussfahne einschl. Anschluss an den Erder, DIN EN
50164-2 (VDE 0185-202) mit folgenden Eigenschaften und
Merkmalen:

- Leitung aus Edelstahl
- Rd. 10 mit der Werkstoffnummer: 1,4571 V4A

- Leitung an RE-Masche anschließen und aus/unter
Schalung ca. 2 m herausführen, einschließlich
Verbinder und ggf. Bohrungen durch Schalung
- oder als Erderverbindung RE zur FE - Ebene
(Bodenplatte) aufsteigend in der
Schalung-Streifenfundament verlegt
- oder als Verbindung zwischen RE und
Ableitungsanschluss (z.B. mittels EFP)
  in der Streifenfundamentschalung aufsteigend verlegt
Menge: 20,000 St

**09.01.90 Erdungsfestpunkt, Edelstahl V4A**
Erdungsfestpunkt,
für M10/M12 NIRO,
Anschlussgewindemaß metrisch 10,
Werkstoff rostfreier Stahl (V4A),
Anschlussachse 19mm,
Durchmesser der Anschlussplatte 80mm,
Länge 50mm,
Erdungsfestpunkte als korrosionsfreien Anschluss von
Erdungsleitungen bzw. Ableitungen an die Bewehrung von
Gebäuden, an die Erdungsanlage für den
Schutzpotentialausgleich und/oder den
Funktionspotentialausgleich, als Typ M mit MV-Klemme
für Rundleiter 8-12 mm.
Bauform mit geringem Platzbedarf, in der Schalung
befestigen/montieren und anschließen.
Menge: 15,000 St

**09.01.100 Anschluss an Erdungsfestpunkt einschl. Anschluss an den Erder, Edelstahl V4A**
Anschluss an Erdungsfestpunkt, einschl. Anschluss an
den Erder, DIN EN 50164-2 (VDE 0185-202) mit folgenden
Eigenschaften und Merkmalen:

mit Edelstahlschraube M10/M12 und Klemme für Rd 10
Erderleitung V4A, mit der Werkstoffnummer: 1,4571

fachgerecht anschließen
Menge: 15,000 St

*Hinweis*
beinhaltet nachfolgenden Positionen:

**09.01.110 Banderder als Fl 30x3,5mm -St/Zn**
Banderdungsleitung gemäß DIN 48801 Fl 30x3,5-St/Zn
Ausführung als Fl 30x3,5-St/Zn aus feuerverzinktem
Stahl,
Abmessungen: 30 x 3,5mm, mit Zinküberzug ? 70 ?m,
mittels Verbindern, in Längsrichtung einbauen und
Herstellen der Verbindung zur vorhandenen Bewehrung
des Fundamentes in Abständen von ca. 2m,
Verlegung in Teillängen gemäß Baufortschritt,

Komplett liefern und betriebsfertig installieren.
Menge: 150,000 m

**09.01.120 Runderder als Runddraht Dm 10mm und Verbindungsleitung aus -St/Zn**
Runderdungsleitung gemäß DIN 48801,
Ausführung als Rundmaterial St/Zn, aus feuerverzinktem
Stahl,
Abmessungen: Durchmesser 10mm, mit Zinküberzug ? 70
?m, mittels Verbindern, in Längsrichtung einbauen und
Herstellen der Verbindung zur vorhandenen Bewehrung
des Fundamentes in Abständen
von ca. 2m, Verlegung in Teillängen gemäß
Baufortschritt,
in bauseitig geschalte Fundamente auf Bewehrungen
(Matten oder Körbe)
als Fundamenterder einlegen, kompl. mit allen
Leitungshaltern und allem
Zubehör, liefern und betriebsfertig montieren
Menge: 20,000 m

**09.01.130 Kreuz-Verbinder DIN EN 50164-1, aus feuerverzinktem Stahl, für Fl 30 mit Fl 30**
Verbinder DIN EN 50164-1 (VDE 0185-201) mit folgenden
Eigenschaften und Merkmalen:

- Klasse H für hohe Belastung
- für Kreuzverbindungen
- aus feuerverzinktem Stahl
- für Fl 30 mit Fl 30
- mit Zwischenplatte

Komplett liefern und betriebsfertig installieren.
Menge: 32,000 St

**09.01.140 Längs-Verbinder DIN EN 50164-1, aus feuerverzinktem Stahl, für Fl 30 mit Fl 30**
Verbinder DIN EN 50164-1 (VDE 0185-201) mit folgenden
Eigenschaften und Merkmalen:

- Klasse H für hohe Belastung
- für Längsverbindungen
- aus feuerverzinktem Stahl
- für Fl 30 mit Fl 30
- mit Zwischenplatte

Komplett liefern und betriebsfertig installieren.
Menge: 12,000 St

**09.01.150 Verbindungsklemme für Bewehrungen DIN EN 50164-1, aus feuerverzinktem Stahl**
Verbindungsklemme für Bewehrungen, nach DIN EN 50164-1
(VDE 0185-201) mit folgenden Eigenschaften und
Merkmalen:

- Klasse H für hohe Belastung
- für Kreuzverbindung
- aus feuerverzinktem Stahl
- für Fl 30 mit Bewehrungsstahl rund bis Dm 12mm
- mit Zwischenplatte

Komplett liefern und betriebsfertig installieren.
Menge: 65,000 St

**09.01.160 Erdverbindungsband bzw. Dehnungsband**
Erdverbindungs- und Dehnungsband,
als innere dehnbare Erdundverbindungsbrücke für
Verbindungen innerhalb
von Erdungsanlagen, Werkstoff-Nr 1.4571 (V4A), bei
Fundamentauskopplungen, Ausbildung von Dehnungsfugen,
o.ä.

liefern und betriebsfertig montieren, Anschlüsse
beidseitig herstellen,
kompl. mit allem Verbindungszubehör,
Menge: 4,000 St

**09.01.170 UF-Trennstellenkästen Ausführung GG**
UF-Trennstellenkästen Ausführung GG
UF-Trennstellenkästen
für Unterflurmontage
mit eingebauter, gut zugänglicher Trennstelle
(mit einem Schlüssel lösbar),
inklusive Anschluss für die Ableitung
und die Erdleitung,
unten offen (ohne Boden)
Werkstoff:  GG
Abmessung:  300 x 220 x 120 mm
Werkstoff Trennstelle:  NIRO

incl Magerbetonlager

liefern und betriebsfertig montieren
Menge: 4,000 St

**09.01.180 Messung des Widerstandes, Protokollierung und Dokumentation**
Messung des Widerstandes

Messung des Durchgangs- und des
Erdübergangswiderstandes
der Erderstrecken und der Gesamterdungsanlage und der
einzelnen
Erdungen mit Auflistung der gemessenen
Widerstandswerte und
Erstellung eines Prüfprotokolls und maßstabsgerechter
Zeichnung in
zweifacher Ausfertigung zur Dokumentation, sowie Pläne
auch digital auf
auf Datenträger.

Da die Erstellung der Erdungsanlage liegt komplett im
Verantwortungsbereich des Tief- bzw. Rohbauers liegt,
ist hier in die Position auch der Aufwand für die
Überprüfung der durchverbundenen Stähle
einzukalkulieren (den Durchgangswiderstand zwischen
den Erdeinführungsstangen).
Menge: 1,000 psch

**09.01.190 Fotodokumentation**
Fotodokumentation

Der AN hat für die Baustelle und den durchgeführten
Arbeiten eine Fotodokumentation gemäß VDE 0185-305-3
Abschnitt E.4.3.1 zu erstellen. Diese ist auf
USB-Stick mit den Bestandsplänen ebenfalls zu
übergeben. Die Arbeiten sind rechtzeitig vor Schließen
von Schalungen, Gräben etc. durchzuführen.
Angabe von Datum, Achse etc. muss vorhanden sein.
Menge: 1,000 psch

**09.01.200 Abnahme der Erdungsanlage durch BH/BL mit sachkundigen Errichter der Anlage (Blitzschutz-Fachkraft)**
Abnahme der Erdungsanlage durch BH/BL mit sachkundigen
Errichter der Anlage (Blitzschutz-Fachkraft)

Kosten für die gemeinsame Abnahme der errichteten
Erdungsanlage,
in Vorbereitung der Abnahme sind alle notwendigen
Unterlagen,
Messergebnisse und Pläne durch den Errichter dem BH/BL
zur Sichtung/Prüfung vorzulegen !

Es sind mindestens 2 baubegleitende Vororttermine und
die Endabnahme zu kalkulieren.

Abnahme in drei Schritten:
1. nach Aufbau der Ringerdung
2. nach Aufbau des Fundamenterdung vor der Betonierung
3. nach Fertigstellung der Gesamterdungsanlage mit
Messung
  an den Erdeinführungspunkten
(Ableitungsanschlusspunkten/
  Trennstellen)

Kosten für Wiederholungsabnahmen werden nicht
erstattet,
das Protokoll ist der Bauleitung vorzulegen.

Der AN begehrt eigenständig nach der Abnahme,
terminiert mit der Bauleitung die gemeinsamen Abnahmen.

Kalkulationsgrundlage dieser Position ist der
Stundenaufwand für die
Durchführung der drei Abnahmetermine
Menge: 1,000 psch

USt %: 19,00
